# Wiesloch, Albert-Schweitzer-Schule, Generalsanierung TA
Angebotsaufforderung (GAEB 90, DA83)
DV-Nummer: 2501
Währung: EUR

## Zusätzlicher Text
ANGABEN ZUR BAUSTELLE

Sanierung der Albert-Schweitzer-Schule
(Erbaut 1972 bis 1974)

Lage der Baustelle:

Parkstraße 9, 69168 Wiesloch

ANGABEN ZUR AUSFÜHRUNG

- Demontage / Entkernung
- Komplettsanierung
- Montage Photovoltaikanlage auf dem Flachdach
- Montage Lüftungsgerät auf dem Flachdach
- Rückbau und Neumontage Blitzschutzanlage

Art und Umfang der vom Auftraggeber verlangten Eignungs- und
Gütenachweise

Prinzipiell ist durch den Auftragnehmer für alle erbrachten
Leistungen der Eignungs- und
/ oder Gütenachweis zu führen, wenn die bauaufsichtliche Zulassung
des verwendeten
Materials oder Bauteils dies verlangt (z. B.
Konformitätsbescheinigungen bei Brandschutzkonstruktionen).

Art und Lage der baulichen Anlage:

Bei dem Gebäude handelt es sich um einen klassischen quaderförmigen
2-geschossigem Bau, mit Teilunterkellerung

Der Baukörper verfügt über folgende Geschosse:
- Untergeschoß (teilunterkellert)
- Erdgeschoss
- Obergeschoss

Im Untergeschoss ist die Heizzentrale, sowie die Gebäudezuleitungen
untergebracht.

Im Erdgeschoß befindet sich der Verwaltungsbereich, Hausmeisterraum,
Werkräume

Im Obergeschossen sind die Klassenräume untergebracht.

Im Kernbereich befinden sich die Sanitären Anlagen und Technikräume,
im Zuge der Sanierungsmaßnahme wird hier ein Aufzug installiert, der
die Geschosse EG und OG verbindet.

Die Schule wird mit Abhangdecken ausgestattet.

Verkehrsverhältnisse auf der Baustelle:

Innerhalb des Gebäudes kann der Transport nur manuell erfolgen.
Parkmöglichkeiten stehen ausschließlich auf den hierfür ausgewiesenen
Parkflächen im
Bereich der öffentlichen Verkehrsflächen und begrenzt im Innenhof zur
Verfügung.

Für den Verkehr freizuhaltende Flächen:

Die vorhandenen, gekennzeichneten Feuerwehr- und Rettungswege sind
generell freizuhalten
und dürfen auch keinesfalls kurzfristig blockiert werden.

Art, Lage und Nutzbarkeit von Transporteinrichtungen und
Transportwegen:

Die Transportwege befinden sich auf dem Schulgrundstück.
Transporteinrichtungen werden vom Auftraggeber nicht zur Verfügung
gestellt.
Hebezeug ist an der Baustelle nicht vorhanden.

Lage und Ausmaß der dem Auftragnehmer für die Ausführung seiner
Leistungen zur
Mitbenutzung überlassenen Flächen:

Grundsätzlich ist das Material derart zu disponieren, dass dieses
arbeitstäglich angeliefert wird.

Besondere Anordnungen, Vorschriften und Maßnahmen:

Während der Baumaßnahme findet regelmäßig - in der Regel wöchentlich -
 ein Baubesprechung
statt. Der Auftraggeber bzw. die von ihm beauftragten Architekten und
Ingenieure protokollieren die Ergebnisse der jeweiligen
Baubesprechung und übermitteln diese den Auftragnehmer in der
Regel als E-Mail.
Die in den Baubesprechung getroffenen und / oder protokollierten
Festlegungen gelten als
vereinbart, wenn diesen nicht innerhalb von 5 Tagen nach Zugang
widersprochen wird.
Die protokollierten Termine gelten als Leistungsabruf.
Der Auftragnehmer hat nach Aufforderung vor Beginn und während der
Ausführung der vertraglich
vereinbarten Leistungen an den Baubesprechungen teilzunehmen.
Das Personal muss die deutsche Sprache, in einem der Bauleistung
angemessenen Niveau beherschen, damit eine mündliche und schriftliche
Verständigung problemlos möglich ist.
Dieser Vertreter ist nach Auftragserteilung dem Auftraggeber und der
Bauleitung TGA schriftlich zu benennen.
Diese Leistung ist in die Einheitspreise einzukalkulieren.

Arbeiten anderer Unternehmer auf der Baustelle:

Auf der Baustelle werden auch parallel zu den nachfolgend
ausgeschriebenen Arbeiten andere
Auftragnehmer tätig sein.
Es handelt sich hierbei um das bauübliche Ineinandergreifen anderer
Gewerke.

## Zusätzlicher Text
1 Sicherheits- und Baustelleneinrichtung

Technische Vorbemerkungen

Mitgeltende Normen und Regeln

Allgemeines

Es gelten jeweils die Normen und Regeln in der zum Vertragsschluss
gültigen Fassung einschließlich der Änderungen, Berichtigungen und
Beiblätter.

Soweit in der Leistungsbeschreibung auf Technische Spezifikationen,
z. B. nationale Normen, mit denen Europäische Normen umgesetzt
werden, europäische technische Zulassungen, gemeinsame technische
Spezifikationen, Internationale Normen, Bezug genommen wird, werden
auch ohne den ausdrücklichen Zusatz: "oder gleichwertig", immer
gleichwertige Technische Spezifikationen in Bezug genommen.

ASR
Technische Regeln für Arbeitsstätten (ASR)

ASR A5.2
Anforderungen an Arbeitsplätze und Verkehrswege auf Baustellen im
Grenzbereich zum Straßenverkehr - Straßenbaustellen

BaustelleneinrVV HA
Technische Baubestimmungen; Baustelleneinrichtungen;
Sicherheitsregeln für die Einrichtung und den Betrieb auf Baustellen

RSA 95
Richtlinien für die Sicherung von Arbeitsstellen an Straßen (RSA)

Angaben zu Stoffen und Bauteilen

Baustromverteiler müssen mindestens der Schutzart IP 43, die ggf.
dazu gehörenden Messeinrichtungen IP 54 entsprechen

Angaben zur Ausführung

Allgemeines

Baustelleneinrichtung auf Grasnarbe oder Humus ist nicht gestattet.
Die Kronen- und Wurzelbereiche von Bäumen sind frei zu halten. Das
gilt auch für Materiallagerungen.

Vorhandene Grenzsteine und Vermessungsmarkierungen sind mit Beginn
der Arbeiten im Zuge der Baustelleneinrichtung bis zum Räumen der
Baustelleneinrichtung zu sichern.

Werden durch die Baustelleneinrichtung Rechte Dritter - insbesondere
von Nachbarn - für die Dauer der Bauarbeiten oder vorübergehend und
kurzfristig beeinträchtigt, ist der Bauherr oder die Bauleitung
unverzüglich zu informieren. Das gilt auch im Zweifel über das
Vorliegen von Rechten oder bei zu vermutenden Beeinträchtigungen bzw.
bei Beschädigung vorhandener Bauwerke oder Bauteile.

Der Auftragnehmer ist verpflichtet, die erforderlichen Maßnahmen zum
Schutz vor Winterschäden zu treffen. Dazu gehört auch die ggf.
erforderliche Kontrolle der Baustelle, insbesondere der Schutz der
Messeinrichtungen unabhängig von deren Rechtsträgerschaft.

Beim Abbau der Baustelleneinrichtung ist zu beachten:
Der Auftraggeber ist über den beabsichtigten Abbau der
Baustelleneinrichtung oder von wesentlichen Teilen derselben zu
informieren.
Nicht mehr benötigte Teile der Baustelleneinrichtung sind
unverzüglich zu entfernen.
Nach Abbau der Baustelleneinrichtung sind das dafür benötigte Gelände
bzw. die genutzten baulichen Anlagen und Gebäude in den
ursprünglichen Zustand zu versetzen, soweit technisch möglich und
falls nichts anderes vereinbart ist.

Werden öffentliche Flächen über das vorgesehene Maß hinaus (zeitlich
oder räumlich) auf Veranlassung des Auftragnehmers in Anspruch
genommen, hat dieser die entsprechende Abstimmung mit den Behörden
vorzunehmen (z.B. Sondernutzungserlaubnis nach StVO) und die erhöhten
Gebühren zu tragen.

## Zusätzlicher Text
2 Heizungstechnik

Technische Vorbemerkungen
Mitgeltende Normen und Regeln

Allgemeines

Es gelten jeweils die Normen und Regeln in der zum Vertragsschluss
gültigen Fassung einschließlich der Änderungen, Berichtigungen und
Beiblätter.

Soweit in der Leistungsbeschreibung auf Technische Spezifikationen,
z. B. nationale Normen, mit denen Europäische Normen umgesetzt
werden, europäische technische Zulassungen, gemeinsame technische
Spezifikationen, Internationale Normen, Bezug genommen wird, werden
auch ohne den ausdrücklichen Zusatz: "oder gleichwertig", immer
gleichwertige Technische Spezifikationen in Bezug genommen.

DIN EN 247
Wärmeaustauscher - Terminologie

VDI 2715
Schallschutz an heiztechnischen Anlagen

BEB-Hinweisblatt 3.4
Hinweise Trittschallschutz von Fußbodenkonstruktionen
Herausgeber: Bundesverband Estrich und Belag e.V.

BEB-Hinweisblatt 6.5
Protokoll zum Belegreifheizen des Estrichs
Herausgeber: Bundesverband Estrich und Belag e.V.

BVF Merkblatt
Schnittstellenkoordination bei Flächenheizungs- und
Flächenkühlungssystemen in Neubauten
Bundesverband Flächenheizungen und Flächenkühlungen e.V.

BVF Merkblatt
Schnittstellenkoordination bei Flächenheizungs- und
Flächenkühlsysteme in bestehenden Gebäuden
Bundesverband Flächenheizungen und Flächenkühlungen e.V.

BVF Merkblatt
Überschlägiger hydraulischer Abgleich bestehender
Fußbodenheizungskreise
Bundesverband Flächenheizungen und Flächenkühlungen e.V.

BVF Richtlinie 1
Wärme- und Trittschalldämmung beheizter und gekühlter
Fußbodenkonstruktionen
Bundesverband Flächenheizungen und Flächenkühlungen e.V.

BVF Richtlinie 2
Rohrsysteme und elektrische Heizleitungen in Flächenheizungen und
Flächenkühlungen
Bundesverband Flächenheizungen und Flächenkühlungen e.V.

BVF Richtlinie 8
Herstellung beheizter und gekühlter Fußbodenkonstruktionen im Gewerbe-
 und Industriebau
Bundesverband Flächenheizungen und Flächenkühlungen e.V.

BVF Richtlinie 10
Installation von Flächenheizungen und Flächenkühlungen bei der
Modernisierung von bestehenden Gebäuden - Anforderungen und Hinweise
Bundesverband Flächenheizungen und Flächenkühlungen e.V.

BVF Richtlinie 11
Bauteilintegrierte Systeme der Flächenheizung und Flächenkühlung -
Aufbau und Funktionsweise
Bundesverband Flächenheizungen und Flächenkühlungen e.V.

BetrSichV
Betriebssicherheitsverordnung

BG Bau Baustein-Merkheft
Gebäudetechnik (Heizung, Lüftung, Sanitär)
Herausgeber: Berufsgenossenschaft der Bauwirtschaft (BG Bau)
(bisher: DGUV Information 201-003, bisher BGI 531)

VdS 2021
Baustellen - Unverbindlicher Leitfaden für ein umfassendes
Schutzkonzept
Herausgeber: Gesamtverband der Deutschen Versicherungswirtschaft e.V.
(GDV)

VDI 3817
Technische Gebäudeausrüstung in Baudenkmalen und denkmalwerten
Gebäuden

AGI-Arbeitsblatt Q 03
Dämmarbeiten an betriebstechnischen Anlagen - Ausführung von Wärme-
und Kältedämmungen
Herausgeber: Arbeitsgemeinschaft Industriebau e.V. (AGI)

AGI-Arbeitsblatt Q 103
Dämmarbeiten an betriebstechnischen Anlagen - Elektrische
Begleitheizungen
Herausgeber: Arbeitsgemeinschaft Industriebau e.V. (AGI)

AGI-Arbeitsblatt Q 104
Dämmarbeiten an betriebstechnischen Anlagen - Begleitheizsysteme mit
Wärmeträgern
Herausgeber: Arbeitsgemeinschaft Industriebau e.V. (AGI)

AGI-Arbeitsblatt Q 132
Dämmstoffe für betriebstechnische Anlagen - Mineralwolle
Herausgeber: Arbeitsgemeinschaft Industriebau e.V. (AGI)

AGI-Arbeitsblatt Q 133-Teil 3
Harte Schaumkunststoffe als Dämmstoffe für betriebstechnische Anlagen
- Polyurethan(PUR)- Hartschaum
Herausgeber: Arbeitsgemeinschaft Industriebau e.V. (AGI)

AGI-Arbeitsblatt Q 134-Teil 1
Halbharte Schaumstoffe als Dämmstoffe für betriebstechnische Anlagen -
 Polyethylen(PE)- Schaumstoff
Herausgeber: Arbeitsgemeinschaft Industriebau e.V. (AGI)

AGI-Arbeitsblatt Q 143
Dämmstoffe für betriebstechnische Anlagen. - Flexibler
Elastomerschaum (FEF)
Herausgeber: Arbeitsgemeinschaft Industriebau e.V. (AGI)

AGI-Arbeitsblatt Q 151
Korrosionsschutz unter Isolierungen
Herausgeber: Arbeitsgemeinschaft Industriebau e.V. (AGI)

AGI-Arbeitsblatt Q 152
Dämmarbeiten an betriebstechnischen Anlagen. - Schutz gegen
Durchfeuchten
Herausgeber: Arbeitsgemeinschaft Industriebau e.V. (AGI)

AGI-Arbeitsblatt Q 153
Dämmarbeiten an betriebstechnischen Anlagen. - Halterungen für
Tragkonstruktionen
Herausgeber: Arbeitsgemeinschaft Industriebau e.V. (AGI)

AGI-Arbeitsblatt Q 154
Dämmarbeiten an betriebstechnischen Anlagen. Trag- und
Stützkonstruktionen
Herausgeber: Arbeitsgemeinschaft Industriebau e.V. (AGI)

AGI-Arbeitsblatt Q 157-Teil 7
Kälteschutz. Wasser-/CO2-getriebener Polyurethan (PUR)-Ortschaum -
Dämmschichtdicken zur Tauwasserverhütung, Kälteverluste, Massen
Herausgeber: Arbeitsgemeinschaft Industriebau e.V. (AGI)

Wärmeerzeuger

DIN 4702-8
Heizkessel; Ermittlung des Norm-Nutzungsgrades und des Norm-
Emissionsfaktors

Sicherheitseinrichtungen

DIN 4807-1
Ausdehnungsgefäße; Begriffe, gesetzliche Bestimmungen; Prüfung und
Kennzeichnung

Rohre und Rohrleitungen

DIN EN 10216-1
Nahtlose Stahlrohre für Druckbeanspruchungen - Technische
Lieferbedingungen - Teil 1: Rohre aus unlegierten Stählen mit
festgelegten Eigenschaften bei Raumtemperatur

DIN EN 10217-1
Geschweißte Stahlrohre für Druckbeanspruchungen - Technische
Lieferbedingungen - Teil 1: Elektrisch geschweißte und
unterpulvergeschweißte Rohre aus unlegierten Stählen mit festgelegten
Eigenschaften bei Raumtemperatur

DIN EN 10220
Nahtlose und geschweißte Stahlrohre - Allgemeine Tabellen für Maße
und längenbezogene Masse

DIN EN 10224
Rohre und Fittings aus unlegiertem Stahl für den Transport von Wasser
und anderen wässrigen Flüssigkeiten - Technische Lieferbedingungen

DIN EN 10241
Stahlfittings mit Gewinde

DIN EN 10255
Rohre aus unlegiertem Stahl mit Eignung zum Gewindeschneiden,
Schweißen und für andere Fügeverfahren - Anforderungen und
Prüfverfahren

DIN EN 10297-2
Nahtlose kreisförmige Stahlrohre für den Maschinenbau und allgemeine
technische Anwendungen - Technische Lieferbedingungen - Teil 2: Rohre
aus nichtrostenden Stählen

DIN EN 10312
Geschweißte Rohre aus nichtrostendem Stahl für den Transport von
Wasser und anderen wässrigen Flüssigkeiten - Technische
Lieferbedingungen

DIN EN ISO 15874
Normenreihe: Kunststoff-Rohrleitungssysteme für die Warm- und
Kaltwasserinstallation - Polypropylen (PP)

DIN EN ISO 15875
Normenreihe: Kunststoff-Rohrleitungssysteme für die Warm- und
Kaltwasserinstallation - Vernetztes Polyethylen (PE-X)

DIN EN ISO 15876
Normenreihe: Kunststoff-Rohrleitungssysteme für die Warm- und
Kaltwasserinstallation - Polybuten (PB)

DVS 1902-2
Schweißen in der Hausinstallation - Stahl - Rohre, Schweißprozesse,
Befund von Schweißnähten
Herausgeber: DVS - Deutscher Verband für Schweißen und verwandte
Verfahren e.V.

Armaturen, Pumpen und Anlagen

DIN EN 736-1
Armaturen - Terminologie - Teil 1: Definition der Grundbauarten

DIN EN 736-2
Armaturen - Terminologie - Teil 2: Definition der Armaturenteile

DIN EN 736-3
Armaturen - Terminologie - Teil 3: Definition von Begriffen

DIN EN 13443-1
Anlagen zur Behandlung von Trinkwasser innerhalb von Gebäuden -
Mechanisch wirkende Filter - Teil 1: Filterfeinheit 80 µm bis 150 µm.-
 Anforderungen an Ausführung, Sicherheit und Prüfung

DIN EN 13443-2
Anlagen zur Behandlung von Trinkwasser innerhalb von Gebäuden -
Mechanisch wirkende Filter - Teil 2: Filterfeinheit 1 µm bis unter 80
µm - Anforderungen an Ausführung, Sicherheit und Prüfung

DIN EN 13959
Rückflussverhinderer - DN 6 bis DN 250 - Familie E, Typ A, B, C und D

DIN EN 14452
Sicherungseinrichtungen zum Schutz des Trinkwassers gegen
Verschmutzung durch Rückfließen - Rohrunterbrecher mit
Lufteintrittsöffnung und beweglichem Teil, DN 10 bis DN 20 - Familie
D,Typ B

DIN EN 14453
Sicherungseinrichtungen zum Schutz des Trinkwassers gegen
Verschmutzung durch Rückfließen - Rohrunterbrecher mit ständig
geöffneten Lufteintrittsöffnungen, DN 10 bis DN 20 - Familie D, Typ C

Korrosionsschutz

DIN 50929-2
Korrosion der Metalle - Korrosionswahrscheinlichkeit metallener
Werkstoffe bei äußerer Korrosionsbelastung - Teil 2:
Installationsteile innerhalb von Gebäuden

DIN EN 15664-1
Einfluss metallischer Werkstoffe auf Wasser für den menschlichen
Gebrauch - Dynamischer Prüfstandversuch für die Beurteilung der
Abgabe von Metallen - Teil 1: Auslegung und Betrieb

Mess-, Steuer-, Regeleinrichtungen, Gebäudeautomation

DIN EN 12098-1
Energieeffizienz von Gebäuden - Mess-, Steuer- und Regeleinrichtungen
für Heizungen - Teil 1: Regeleinrichtungen für Warmwasserheizungen -
Module M3-5, 6, 7, 8

DIN EN 12098-3
Energieeffizienz von Gebäuden - Mess-, Steuer- und Regeleinrichtungen
für Heizungen - Teil 3: Regeleinrichtungen für Elektroheizungen -
Module M3-5, 6, 7, 8

DIN EN 12098-5
Energieeffizienz von Gebäuden - Mess-, Steuer- und Regeleinrichtungen
für Heizungen - Teil 5: Schalteinrichtungen zur programmierten Ein-
und Ausschaltung von Heizungsanlagen - Module M3-5, 6, 7, 8

DIN VDE 0100-100
Errichten von Niederspannungsanlagen - Teil 1: Allgemeine Grundsätze,
Bestimmungen allgemeiner Merkmale, Begriffe

DIN VDE 0184
Überspannungen und Schutz bei Überspannungen in Niederspannungs-
Starkstromanlagen mit Wechselspannungen - Allgemeine grundlegende
Informationen

Angaben zur Baustelle

Lage und Transportwege

Gerüste

Gerüste für eine Arbeitshöhe bis zu 3,5 m bzw. Standhöhe bis ca. 2,5
m, sind in die Leistungen, für die diese Gerüste erforderlich sind,
einzurechnen.

Angaben zu Stoffen und Bauteilen

Alle verwendeten Kunststoffe müssen alterungs- und lichtbeständig
sowie mindestens schwer entflammbar sein. Ihre Widerstandsfähigkeit
gegen chemische und atmosphärische Einflüsse, gegen Wärme und Kälte,
und ihr elastisches Verhalten müssen dem Verwendungszweck dauerhaft
entsprechen.

Angaben zur Ausführung

Allgemeines

Das Lagern von Druckgasflaschen in Kellerräumen, Treppenhäusern,
Durchgängen und Durchfahrten ist untersagt. Bei Arbeiten mit
brennbaren Gasen muss ein Feuerlöscher, tragbar, nach DIN EN 3
vorhanden sein.

Bei Brennschneidearbeiten oder sonstigen funkenerzeugenden Arbeiten,
z.B. auch Trennarbeiten mit Trennscheiben, in der Nähe von Bauteilen
der Baustoffklasse B2 bzw. B3 nach DIN 4102 Teil 1 sind geeignete
Brandschutzmaßnahmen vom Auftragnehmer zu treffen.

Bei funkenerzeugenden Arbeiten, z.B. Trennarbeiten mit Trennscheiben
und Brennschneidearbeiten, in der Nähe zu erhaltender Bauteile sind
Glasflächen, glasierte Keramikoberflächen und andere durch den
Funkenflug gefährdete Oberflächen abzudecken.

Vor Ausführungsbeginn hat der Auftragnehmer mit der Fachbauleitung
festzulegen, wo das zu verwendende Material auf der Baustelle
gelagert werden kann, um gegenseitige Störungen der am Bau
beteiligten Handwerker während der Bauausführung zu vermeiden.

Wenn bauseitige Vorleistungen erforderlich sind, hat der
Auftragnehmer die Fachbauleitung rechtzeitig die erforderlichen
Angaben möglichst in Verbindung mit Detailzeichnungen zu übergeben.

Vor der Durchführung von Stemm-, Bohr- und Einsetzarbeiten an
Estrichen sowie geputzten Wänden und Decken sind Leitungen mit einem
Suchgerät zu orten.

Späne vom Bohren und Fräsen sowie Reste von Schleifstaub sind sofort
von den bearbeiteten Teilen zu entfernen.

Der Auftragnehmer hat sich beim Befestigen von Bauteilen an
Vorsatzschalen zu vergewissern, dass durch die Befestigungsmittel
keine Beschädigungen nicht sichtbarer Leitungen und Rohre entstehen.

Gefahrbereiche bei Montagearbeiten sind abzusperren und zu
kennzeichnen. Entstehen dadurch Behinderungen für andere Unternehmer
oder Dritte, sind der Zeitraum der Absperrung sowie alternative
Maßnahmen mit der Bauleitung abzustimmen.

Vor Beginn der Arbeiten sind die tatsächlichen Einbauhöhen bezogen
auf das gesamte Ausbausystem mit der Bauleitung abzustimmen, falls
unzulässige Toleranzen oder Änderungen des geplanten Fußbodenaufbaus
festgestellt oder vermutet werden.

Befestigungselemente, die im Ausnahmefall Flächendichtungen
durchdringen, sind mit auf das Dichtungsmaterial abgestimmten
Abdichtungsstoffen (i.d.R. ohne Lösungsmittel) abzudichten. Im
Zweifel ist Rücksprache mit der Bauleitung erforderlich.

Bevor der Auftragnehmer Stemm-, Fräs- und Bohrarbeiten mit dem
Auftraggeber bzw. der Bauleitung abstimmt, muss er die geplanten
Schlitze oder Durchbrüche an den betreffenden Stellen anzeichnen.

Zur Abwicklung des Bauvorhabens ist die Zusammenarbeit mit anderen
Gewerken erforderlich. Dies gilt auch für die gemeinsame Nutzung von
Aussparungen, Schlitzen und Kanälen.

Es sind nur die vorgesehenen Schlitze, Aussparungen, Durchbrüche zu
belegen. Im Zweifel ist die Bauleitung zu konsultieren.

Befestigungen von schweren Bauteilen auf Wärmedämm-Verbundsystemen
dürfen nur mit wärmedämmenden und druckfesten Stützkörpern, Konsolen
oder sonstigen für den Zweck geeigneten Bauteilen ausgeführt werden.
Die Befestigungselemente müssen im Zuge der Dämmstoffverlegung des
Wärmedämm-Verbundsystems in Abstimmung mit dem Ausführenden des
Wärmedämm-Verbundsystems eingebaut werden.

Anbindeleitungen sind im Bereich von Estrichfugen in Rohrhülsen zu
führen.

Die Schwingungsdämpfung von Aggregaten ist Bestandteil der Leistung
des Auftragnehmers. Die zum Schwingungsschutz erforderlichen
baulichen Fundamente werden nach seinen Angaben hergestellt.

Die Anzahl der Rohrbögen ist wegen der Druckverluste auf das
technisch erforderliche Maß zu beschränken. Im Zweifel ist über die
Leitungsführung und bauseitigen Leistungen eine Abstimmung
erforderlich.

Rohrleitungen

Bei Montageunterbrechungen sind Rohrenden mit Schutzkappen zu
versehen.

Gewindeverbindungen mit Hanf sind anschließend zu säubern.
Rohrtrennungen sind zu entgraten. Armaturen und Rohrleitungen sind so
zu montieren, dass eine ausreichende Isolierung möglich ist.

Erforderliche Rohrdehnungen sind nach Wahl des Auftragnehmers als
Bögen, Schleifen oder mit Kompensatoren auszuführen.

Bei im Fußbodenaufbau verlegten Rohrleitungen sind die Forderungen
des Estrichlegers bezüglich der Lage und Dämmung der Rohre zu
berücksichtigen. So sind Rohre grundsätzlich geradlinig,
rechtwinkelig und parallel zur Wand unter Berücksichtigung kürzester
Verbindungswege zu verlegen.

Stoß- und Schnittstellen von Leitungsdämmungen sind zu verkleben.

Dies darf jedoch erst nach der Druckprobe erfolgen.

Alle körperschallführenden Leitungen müssen körperschallgedämmt und
schallentkoppelt durch das Bauwerk geführt bzw. an ihm mittels
körperschalldämmender Halter, Einlagen und Umwicklungen aus
geeigneten Materialien befestigt werden.

Angaben zur Abrechnung

Wenn keine Abrechnung gemäß nach Zeichnung möglich ist, ist ein
baubegleitendes und prüfbares Aufmaß zu erstellen, das unaufgefordert
und rechtzeitig vor Verdeckung der Leistungen durch nachfolgende
Leistungen der Bauleitung zur Prüfung vorzulegen.

Ein prüfbares Aufmaß erfordert die eindeutige Zuordnung der Maße zu
den Positionen des Leistungsverzeichnisses, gegliedert nach Räumen,
Anlagenteilen, Leitungssträngen und dergleichen, in Verbindung mit
vorzulegenden Aufmaßzeichnungen, so dass alle Maße problemlos
nachvollziehbar sind.

Das Liefern von Konstruktions- und Ausführungsplänen, die nur für das
vom Bieter angebotene Produkt gelten bzw. erforderlich sind, zählt
nicht zu den Besonderen Leistungen, sondern ist eine Nebenleistung.

## Heizungstechnik
Datum: 22.01.26

### Bereich 01 Heizkörper/ Zubehör

**Ausführungsbeschreibung 1 -**
*Kalkulationsgrundlage für die Gesamtleistung*
Bei allen im gesamten Leistungsverzeichnis
beschriebenen Positionen sind Lieferung und Montage
bzw. Verarbeitung sowie anschliessen und in Betrieb
nehmen grundsätzlich in die Einheitspreise
einzurechnen, auch wenn dieses in den einzelnen
Positionen nicht explizit genannt ist!

Beschreibung der Baumassnahme:

Generalsanierung der Albert-Schweitzer-Schule
in Parkstraße 9, 69168 Wiesloch

Montage- und Demontagehöhe bis 3,5 m, Standhöhe bis
ca. 2,5 m,

Bei den haustechnischen Anlagen und Installationen
müssen mindestens die Kennwerte der Schallschutzstufe
I nach VDI 4100 erreicht werden.

Das Gebäude erstreckt sich auf 2 Geschossen und einer
Teilunterkellerung (UG, EG und OG).
Das EG ist barrierefrei über den Haupteingang (Größe
ca. 1,6x2,2m) begehbar.
Das UG ist über EG und eine Tür (Größe ca. 0,9x2,2)
und eine Treppe (Breite ca. 1,6) erreichbar.
Das OG ist über EG und eine Treppe (Breite ca. 1,6)
zugänglich.
Das Flachdach ist über einen Dachausstieg (Größe ca.
1,4x0,9m) und eine Stahlaußentreppe erreichbar.

**Ausführungsbeschreibung 2 -**
*Kompaktheizkörper*
Kompaktheizkörper aus Stahlblech gem. EN 442. Serielle
Durchströmung der Platten. Sickenteilung 33 1/3 mm.
Übergreifende obere Abdeckung und geschlossene
seitliche Blenden.
Die Bauausführung entspricht den ehemaligen BAGUV-
Richtlinien. Ausgezeichnet mit dem RAL-Gütezeichen.

Anschlüsse: 4 x G 1/2" Innengewinde
Lackierung: Zweischichtlackierung gem. DIN 55900,
Grundierung (ETL), Pulverbeschichtung (EPS),
emissionsfrei auch im Heizbetrieb.
Betriebsdruck: max. 10 bar
Medium: Heißwasser bis 110°C
Befestigung: Befestigungslaschen

Inkl. auf System abgeglichenes Bohrkonsolen-
Montageset, Blind- und Entlüftungsstopfen
eingeschraubt.

Liefern und in baustellengerechter Schutzverpackung
montieren, kurz vor Bezug Schutzverpackung entfernen
und entsorgen.

**01.001 Kompakt-Heizkörper Typ 10x900x400mm**
wie vor beschrieben
Typ: 10
Bauhöhe: 900 mm
Baulänge: 400 mm
Farbe: weiß (RAL 9016)

Raum: UG 02 Flur
Menge: 1,000 St

**01.002 Kompakt-Heizkörper Typ 22x900x500mm**
wie vor beschrieben
Typ: 22
Bauhöhe: 900 mm
Baulänge: 500 mm
Farbe: weiß (RAL 9016)

Raum: UG Abstellraum 02, Abstellraum 03
Menge: 2,000 St

**01.003 Kompakt-Heizkörper Typ 33x900x700mm**
wie vor beschrieben
Typ: 33
Bauhöhe: 900 mm
Baulänge: 700 mm
Farbe: weiß (RAL 9016)

Raum: UG Abstellraum 01
Menge: 1,000 St

**01.004 Thermostat-Ventilunterteil DN 15**
Thermostatventil mit automatischer Durchflussregelung,
Gehäuse aus korrosionsbeständigem, entzinkungsfreiem
Rotguss, vernickelt, mit Niro-Stahlspindel und
doppelter
O-Ring-Abdichtung, der Durchfluss von 10 bis 150 l/h
stufenlos
einstellbar, Voreinstellung mit Einstellschlüssel oder
Maulschlüssel SW 11, die Einstellwerte sind
stirnseitig und seitlich ablesbar, Thermostat-Oberteil
mit Spezial-Montagegerät ohne Entleeren der Anlage
ausgewechselbar,  geeignet für alle Ventilgehäuse mit
II+ Kennzeichnung
Anschluss Innengewinde für Gewinderohr,oder in
Verbindung mit Klemmverschraubungen für Kupfer- oder
Präzisionsstahlrohr.
Ventilgehäuse durchgang, eck oder axial

Max. Betriebstemperatur 120 Grd. C.
Min. Betriebstemperatur -10 Grd. C.
Zul. Betriebsüberdruck PB 10 bar.
Min. Differenzdruck 10-100 l/h: 10 kPa
Min. Differenzdruck 100-150 l/h: 15 kPa
Max. Differenzdruck 60 kPA.

Nennweite: DN 15 (1/2")

Inkl. Verschraubungen und Montagematerial sowie allen
systemgebundenen Komponenten liefern, montieren.
Menge: 4,000 St.

**01.005 Heizkörper-Rücklaufverschraubung DN 15**
Heizkörperrücklaufverschraubung Eckform DN15, mit
proportionaler Feineinstellung, mit Absperr- und
Regulierfunktion, mit Voreinstellung, Ventilkegel
gegen Herausdrehen mit Sprengring gesichert,
Messingschutzkappe mit zusätzlicher Flachdichtung,
Betriebstemperatur +120°C,  Durchflussmedium
Heizwasser gemäß VDI-Richtlinie 2035,  B: ca. 58,  H:
ca. 22, L: ca. 26mm
Benennung  Rücklaufverschraubung
max. Betriebsdruck (bar)  10.0
Werkstoff  Messing
Oberfläche  glanz vernickelt

Inkl. aller systemgebundenen Komponenten
liefern und montieren
Menge: 4,000 St

**01.006 Thermostatkopf - Behördenausführung**
Thermostat-Kopf als Behördeausführung, mit eingebautem
Fühler, gesichertes "Behördenmodell", zur
Einzelraumtemperaturregelung in öffentlichen Gebäuden,
wie z.B. Behörden, Schulen usw. mit viel
Publikumsverkehr, an z. B. Heizkörpern,
Biegefestigkeit des Thermostat-Kopfes
min. 1000 N. Schlankes, zylindrisches Design,
Skalenhaube weiß RAL 9016, Stufenlose
Temperatureinstellung durch
Spezialschlüssel ohne Abnehmen der Schutzhaube,
Schutzhaube endlos drehbar, Diebstahlsicher,  KEYMARK-
zertifiziert, geprüft nach DIN EN 215,
flüssigkeitsgefüllter Thermostat, Stabiles
Regelverhalten auch bei kleinen
Auslegungsregeldifferenzen (< 1 K)
Entspr. EnEV bzw. DIN V 4701-10.
Sollwertbereich ca. 8 bis 26 Grd. C.
Merkzahl 1-5. Frostschutzsicherung.
Max. Fühlertemperatur: + 50 Grd. C.
Wassertemperatureinfluss ca.: 0,8 K.
Differenzdruckeinfluss ca.: 0,3 K.
Hysterese: 0,4 K.

Inkl. aller systemgebundenen Komponenten
liefern und montieren
Menge: 4,000 St

### Bereich 02 Fußbodenheizung

**02.001 Tackerplatte**
Tackerplatte mit Trittschall- und Wärmedämmung, mit
aufkaschierter reißfester Gewebefolie nach EN 13163
und DIN 4108-10, mit ca. 30mm Überlappung, mit
aufgedrucktem Verlegeraster 100x100mm, Baustoffklasse
B2, aus güteüberwachtem Polystyrolschaum nach DIN 4108-
10
Nassbausystem mit Tacker-Befestigung für
Flächenheizung, in Falt- oder Rollausführung,
Heizkreislänge max. 150m, universell einsetzbares
Flächenheizsystem in Nassbauweise für Zement- und
Anhydrit-Estrich.

Dämmschichtdicke 30mm
Max. Nutzlast 5,0 kN/m²
Thermischer Widerstand 0,75 m²K/W
Dynamische Steifigkeit 20 MN/m³

Inkl. Klebeband liefern und in Teilflächen verlegen

Die Abrechnung erfolgt nach der Verlegefläche.
Menge: 1360,900 m2

**02.002 Randdämmstreifen**
Randdämmstreifen selbstklebend, für Fließ- und
Zementestriche, Vergussmasse nach DIN 8560,
perforiert, aus Polyethylen nach DIN 18560,
Klebestreifen zusätzlich am Folienstreifen,
Baustoffklasse B2
Abreißschlitzung zur Trennung von Estrich und
Mauerwerk bzw. Estrich mit sonstigen Einbauten oder
Durchbrüchen
Stärke: 10 mm
Höhe: ca. 150 mm

Die Folienschürze ist dicht mit der Tackerplatte zu
verkleben.

Wandbefestigung nur oberhalb OKFFB!

Inkl. aller systemgebundenen Komponenten
und Befestigungsmaterial liefern und in Teillängen
montieren.
Menge: 900,000 m

**02.003 Dehnungsfugenprofil**
Dehnungsfugenprofil mit Klebefuß,

zur sicheren Estrichunterbrechung und Ausbildung
von Dehnungsfugen, mit PE-Kern, formstabil,
Baustoffklasse B2,
ca. 10/80

liefern, ablängen und in Teillängen montieren
Menge: 42,000 m

**02.004 Heizrohr 16x2,00**
Rohr aus vernetztem Polyethylen (PE-Xa) gem. DIN EN
ISO 15875 Teil 1, Sauerstoffdiffusionsdicht nach DIN
4726, 5 Schichten, Außen weiße PE - Schicht zum Schutz
vor mechanischen Beschädigungen, Anwendungsklasse 4
und 5, DIN EN 13501-1 Brandklassifizierung: Klasse E

Max. Betriebstemperatur 90 °C
Max. Störfalltemperatur 100 °C
Max. Betriebsdruck 6 bar bei 70 °C
Größe: 16 x 2,0 mm

Inkl. Tackernadeln aus Polyamid und Zubehör, liefern,
ablängen, in Teillängen verlegen und anschliessen.
Menge: 4770,000 m

**02.005 Rohrkanal Fräsen**
Rohrkanäle mit Späzialmaschine einfäsen, zur
nachträglichen Herstellung einer Fussbodenheizung.
Fräsen in den bestehenden Zementestrich mit einer
Stärke von ca. 65mm, zur Verlegung von Fußbodenheizung
14x2mm, Einfrästiefe ca. 16-17mm, Einfräsen erfolgt
trocken, der Fräßstaub wird in einem Arbeitsgang
zeitgleich zum Fräsen abgesaugt und staubfrei
gesammelt.

Verlegeabstand bis ca. 125mm

Inkl. Estrichprobe und Bewehrtung, Erstellung einer
Flächenberechnung liefern
Menge: 3445,000 m

**02.006 Rohrkanal grundieren**
die gefrästen Rohrkanäle vor verlegen der
Heizrohrleitung aussaugen und mit zum System
passender, zu liefernder Grundierung grundieren.

Inkl. Staubsaugernutzung, Staubfilter und Staubbeutel,
sowie Entsorgung des aufgesaugten Staubes.
Menge: 969,000 m2

**02.007 Heizrohr 14x2,00**
Rohr aus vernetztem PE-RT gem. DIN EN ISO 22391,
Sauerstoffdiffusionsdicht nach DIN 4726
Max. Betriebsdruck 6 bar bei 70 °C
Größe: 14 x 2,0 mm

Die Rohrkanäle sind vor Verlegung der Heizrohre
staubfrei auszusaugen.

Inkl. Zubehör liefern, in gefrästem Rohrkanal in
Teillängen verlegen, ggf. fixieren und anschließen
Menge: 3445,000 m

**02.008 Rohrkanal verschließen**
die gefrästen Rohrkanäle nach verlegen der
Heizrohrleitung aussaugen und mit zu liefernder, zum
System passender, standfester, feinen und
schnelltrocknenden Zement-Vergußmasse verschließen.

Inkl. Eimer und Rührer, Staubsaugernutzung,
Staubfilter und Staubbeutel, sowie Entsorgung des
aufgesaugten Staubes.
Menge: 969,000 m2

**02.009 Edelstahl-Verteiler 2 Heizkreise**
Edelstahl-Heizkreis-Verteiler mit R3/4" Eurokonus zur A
ufnahme von Verschraubungen bis d20, mit Durchflussmeng
enzähler 1-5 l/min. mit Regulierkegel, einzeln absperrb
ar, flachdichtend mit Überwurfmutter G1, mit schallgedä
mmten, verzinkten Wandhalterungen, links- und rechts-se
itiger Anschluss,
mit Entlüftungsventil und KFE-Hahn je Verteilerbalken,
mit Ventileinsätzen im Rücklaufbalken zur Aufnahme der
Stellantriebe M30x1,5,
inkl. Kugelhahnset 1" zur Absperrung der Anspeisung

Ausführung für 2 Heizkreise

Rohranschluss:  1"
Stutzenabstand: ca. 50 mm
Länge: ca.  210 mm
Tiefe: ca.  73 mm

Inkl. Zubehör, Befestigungsmaterial liefern,
montieren, beschriften und betriebsfertig anschliessen.
Menge: 24,000 St

**02.010 Edelstahl-Verteiler 3 Heizkreise**
Edelstahl-Heizkreis-Verteiler wie zuvor beschrieben,
jedoch

Ausführung für 3 Heizkreise

Rohranschluss:  1"
Stutzenabstand: ca. 50 mm
Länge: ca.  264 mm
Tiefe: ca.  73 mm
Menge: 4,000 St

**02.011 Edelstahl-Verteiler 4 Heizkreise**
Edelstahl-Heizkreis-Verteiler wie zuvor beschrieben,
jedoch

Ausführung für 4 Heizkreise

Rohranschluss:  1"
Stutzenabstand: ca. 50 mm
Länge: ca.  314 mm
Tiefe: ca.  73 mm
Menge: 2,000 St

**02.012 Edelstahl-Verteiler 5 Heizkreise**
Edelstahl-Heizkreis-Verteiler wie zuvor beschrieben,
jedoch

Ausführung für 5 Heizkreise

Rohranschluss:  1"
Stutzenabstand: ca. 50 mm
Länge: ca.  364 mm
Tiefe: ca.  73 mm
Menge: 2,000 St

**02.013 Edelstahl-Verteiler 6 Heizkreise**
Edelstahl-Heizkreis-Verteiler wie zuvor beschrieben,
jedoch

Ausführung für 5 Heizkreise

Rohranschluss:  1"
Stutzenabstand: ca. 50 mm
Länge: ca.  414 mm
Tiefe: ca.  73 mm
Menge: 1,000 St

**02.014 Unterputz Verteilerschrank 550**
Für zuvor beschriebene Edelstahl-Verteiler
Unterputz-Verteilerschrank mit Rahmen und Tür, zum
Einbau der Heizkreisverteiler, höhenverstellbar mit
abnehmbarer Abschlussblende zur sicheren Rohrführung
im Anschlußbereich, Befestigungslaschen für Mauerwerk,
abnehmbares und versenkbares Estrich-Prallblech.
Tür mit Verschluss, Universalhalterung für die
Verteiler, hergestellt aus feuerverzinkter Stahlblech,
Farbe (sichtbare Flächen) weiß, RAL 9010
(pulverbeschichtet).

Für Heizkreise: 2-4
Bauhöhe (verstellbar) ca.: 730-930 mm
Bautiefe ca.: 80-120 mm
Baulänge ca.: 588 mm

Inkl. Zubehör, Befestigungsmaterial liefern und
montieren
Menge: 30,000 St

**02.015 Unterputz Verteilerschrank 700**
wie zuvor beschrieben, jedoch:

Für Heizkreise: 5-7
Bauhöhe (verstellbar) ca.: 730-930 mm
Bautiefe ca.: 80-120 mm
Baulänge ca.: 738 mm
Menge: 3,000 St

**02.016 Aufputz Verteilerschrank 600**
Aufputz-Verteilerschrank, zum Einbau der
Heizkreisverteiler, höhenverstellbar mit abnehmbaren
und versenkbares Estrich-Prallblech. Tür mit
Münzdrehriegel-Verschluss,
Universalhalterung für die Verteiler, aus
feuerverzinktem Stahlblech, Farbe (sichtbare Flächen)
weiß, RAL 9010 (pulverbeschichtet).

Für Hezkreise: 2-4
Bauhöhe ca.: 642 mm,
Bautiefe ca.: 156 mm,
Baulänge ca.: 600 mm

Inkl. Zubehör und Befestigungsmaterial liefern und
montieren.
Menge: 1,000 St

**02.017 Rohr-Führungsbogen 90°, zur Umlenkung der FB-Heizungsrohre 16 mm**
Rohr-Führungsbogen 90°, zur Umlenkung der FB-
Heizungsrohre 16 mm

Inkl. aller systemgebundenen Komponenten
liefern und montieren
Menge: 168,000 St

**02.018 Klemmverschraubung**
Klemmverschraubung für Kunststoff- und
Metallverbundrohre,
passend für 3/4" Eurokonus nach DIN V3838.
Bestehend aus Rippenmutter SW 30 (Pressmessing
vernickelt),
Kunststoff-Klemmring und Tülle.
O-Ring-Dichtung auf der Tülle, mit Anschlag.

3/4x16 mm

Inkl. aller systemgebundenen Komponenten
liefern und montieren
Menge: 168,000 St

**02.019 Stellantrieb**
Stellantrieb zur Steuerung der Heizkreise
mit Überwurfmutter M30 x 1,5 mm, stromlos geschlossen
für Zonen-, Umschalt- und Heizkörper- Ventile
M30 x 1,5, Notbetrieb möglich.
Spannung: 230 Volt
Schutzart: IP 54
Hub:ca. 5,0 mm
Betriebstemperatur: 0 bis +60 Grad
Anschlusskabel: ca. 2 x 0,75 qmm 100 cm

liefern, montieren und elektr. anschließen
Menge: 84,000 St

**02.020 FBH-Aufheizung**
Fussbodenheizung mit leihweise zur Verfügung zu
stellendem Elektroheizmobil, abschnittsweise aufheizen
nach Aufheizprogramm.

Bauseitiger Elektroanschluss:

400V / 32A

Heizungs- und elektroseitiges anschließen des
Elektroheizmobil, in Betrieb nehmen und durchführen
des kontrollierten Funktions-, Belegreif- und Abheizen
des Estrichs mit Fußbodenheizung.

Inkl. Dichtungen liefern und montieren, Dichtheit
prüfen, 25m Verlängerungskabel, Anlieferung,
Verbringung und Abfahren des Elektroheizmobils mit
Zubehör.
Menge: 2,000 psch

### Bereich 03 Heizungsverteilung und Zubehör

**03.001 Doppelkammer-Heizungsverteiler 120/120**
Heizungsverteiler-Doppelkammer für Vor- und Rücklauf
übereinander angeordnet, aus patentierten Stahlblech C-
Profilen geschweißt, werksseitig grundiert
12x Abgänge:
4x Flanschstutzen DN 32/PN 6
4x Flanschstutzen DN 40/PN 6
2x Flanschstutzen DN 25/PN 6
2x Flanschstutzen DN 65/PN 6

Abstand zwischen Flanschstutzen ca. von 320mm bis
220mm, Kammerlänge ca. 2980mm,
einschließlich 2 Entleerungsmuffen DN 15 für Vor- und
Rücklaufkammer.
Betriebstemperatur max. +110 °C
Betriebsdruck max. 6 bar
Verteilerdurchsatz max. 17m³/h
inkl. schallgedämmter Standkonsole mit Bodenplatte und
Profilstahl galvanisch verzinkt

Inkl. Fertigisolierung aus 40mm dicken PU-Hartschaum
mit Alu-Blechmantel.
Inkl. Entleerinne mit Halterung

Inkl. Zubehör, Dichtungen, Befestigungsmaterial, etc.
liefern und montieren
Menge: 1,000 St

**03.002 Kugelhahn DN 15**
Kugelhahn mit vollem Durchgang, aus Rotguss,
Dichtschalen aus PTFE, O-Ring Abdichtung.
Nenndruck PN 10 für Medien bis -10°C bis 110°C Wasser
oder Wasser-Glykol-Gemische (0-50%),
Knebelgriff aus Kunststoff, verlängert.
Beiderseits Innengewinde
Inkl. Wärmedämmschale

DN 15 - 1/2"

Inkl. Zubehör, Dichtungen, Befestigungsmaterial
liefern und montieren
Menge: 2,000 St
Zuordnung: 422 KatKgr

**03.003 Kugelhahn DN 20**
wie zuvor beschrieben, jedoch

DN 20 - 3/4"
Menge: 2,000 St
Zuordnung: 422 KatKgr

**03.004 Kugelhahn DN 25**
wie zuvor beschrieben, jedoch

DN 25 - 1"
Menge: 4,000 St
Zuordnung: 422 KatKgr

**03.005 Kugelhahn DN 32**
wie zuvor beschrieben, jedoch

DN 32 - 1-1/4"
Menge: 2,000 St
Zuordnung: 422 KatKgr

**03.006 Kugelhahn DN 40**
wie zuvor beschrieben, jedoch

DN 40 - 1-1/2"
Menge: 4,000 St
Zuordnung: 422 KatKgr

**03.007 Pumpenkugelhahn DN 25**
Kugelhahn mit vollem Durchgang, Messing vernickelt,
Kugel Messing verchromt, Dichtschalen aus PTFE, O-Ring
Abdichtung.
Nenndruck PN 10 für Medien bis 120°C
Knebelgriff aus Kunststoff, verlängert.
mit Innengewinde.
Ausführung als Pumpenkugelhahn
inkl. Wärmedämmschalen

DN 25 - 1"

Inkl. Zubehör, Dichtungen, Befestigungsmaterial
liefern und montieren
Menge: 1,000 St
Zuordnung: 422 KatKgr

**03.008 Pumpenkugelhahn DN 32**
wie zuvor beschrieben, jedoch

DN 32 - 1-1/4"
Menge: 1,000 St
Zuordnung: 422 KatKgr

**03.009 Pumpenkugelhahn S DN 25**
wie zuvor beschrieben, jedoch Kugelhahn mit Sperrventil

DN 25 - 1"
Menge: 1,000 St
Zuordnung: 422 KatKgr

**03.010 Pumpenkugelhahn S DN 32**
wie zuvor beschrieben, jedoch Kugelhahn mit Sperrventil

DN 32 - 1-1/4"
Menge: 1,000 St
Zuordnung: 422 KatKgr

**03.011 Absperrventil DN 25 - Flansch**
Absperrventil kurze Baulänge DN 25 - 1 ", EN 558/14, wa
rtungsfrei, weichdichtend, für Temperaturen von -10°C .
.. +120°C, Gehäuse aus EN-GJL-250, mit geradem Oberteil
 und Schrägsitzhydraulik, nichtdrehende Spindel, wartun
gsfreie Spindelabdichtung mit EPDM Profilring, mit Dros
selkegel EPDM ummantelt und Stellungsanzeige, mit Hubbe
grenzung und Feststellvorrichtung, Isolierkappe mit Tau
punktsperre
PN 6, inkl. Isolierschalen mit Polystyrolhülle und
Polyurethanfüllung nach aktueller EnEV, bis zu einer
Temperatur von +130 oC, Warmeleitfahigkeit 0,029W/mK
bei 40 oC, inkl. Spannringe oder Spannbander aus Stahl
zum Verschließen der Schalen.

Inkl. Zubehör, Schrauben, Dichtungen,
Befestigungsmaterial, liefern und montieren.
Menge: 4,000 St
Zuordnung: 422 KatKgr

**03.012 Absperrventil DN 32 - Flansch**
wie zuvor beschrieben, jedoch

 DN 32 - 1-1/4"
Menge: 4,000 St
Zuordnung: 422 KatKgr

**03.013 Absperrventil DN 40 - Flansch**
wie zuvor beschrieben, jedoch

 DN 40 - 1 1/2"
Menge: 8,000 St
Zuordnung: 422 KatKgr

**03.014 Absperrventil DN 65 - Flansch**
wie zuvor beschrieben, jedoch

DN 65 - 2 1/2"
Menge: 4,000 St
Zuordnung: 422 KatKgr

**03.015 Strangabsperrventil DN 15**
Strangabsperrventil für den Vorlauf, rotes Handrad.
Gehäuse aus Rotguß Rg5 nach DIN 1705, PN 16 für Heißwasser bis 130°C oder Glycol-Wassergemisch bis -20°C,
für pH-Werte von 8 - 9,5.
Generelle Entleerung und Differenzdruckmessung mittels
Adapter über das Oberteil, keine Anbauteile am Ventilgehäuse.
Wartungsfreie Spindelabdichtung durch Doppel-O-Ring,
PTFE - Sitzabdichtung.
Anschluß gem. Erfordernis mit Außen- oder Innengewinde.

Inkl. Dicht-, Montagematerial und Wärmedämmschale

DN 15

Inkl. Zubehör und Befestigung, liefern und montieren
Menge: 28,000 St.

**03.016 Strangabsperrventil DN 20**
wie zuvor beschrieben, jedoch
Nennweite DN 20
Menge: 5,000 St.

**03.017 Strangabsperrventil DN 25**
wie zuvor beschrieben, jedoch
Nennweite DN 25
Menge: 3,000 St.

**03.018 Strangregulier- und Absperrventil DN 15**
Strangregulier- und Absperrventil für den Rücklauf,
blaues Handrad.
Gehäuse aus Rotguß Rg5 nach DIN 1705, PN 16 für Heißwasser bis 130°C oder Glycol-Wassergemisch bis -20°C,
für pH-Werte von 8 - 9,5.
Generelle Entleerung mittels Adapter über das
Oberteil, nachträgliche Differenzdruckmessung durch
auf das Oberteil montierten Membran-Regler möglich,
keine Anbauteile am Ventilgehäuse.
Wartungsfreie Spindelabdichtung durch Doppel-O-Ring,
PTFE - Sitzabdichtung.
Anschluß gem. Erfordernis mit Außen- oder Innengewinde.
Inkl. Dicht-, Montagematerial und Wärmedämmschale

DN 15

Inkl. Zubehör und Befestigung, liefern und montieren
Menge: 28,000 St

**03.019 Strangregulier- und Absperrventil DN 20**
wie zuvor beschrieben, jedoch
Nennweite DN 20
Menge: 5,000 St

**03.020 Strangregulier- und Absperrventil DN 25**
wie zuvor beschrieben, jedoch
Nennweite DN 25
Menge: 3,000 St.

**03.021 Schwerkraftbremse DN 25**
Schwerkraftbremse als Direkt-Verschraubung,
mit Öffnungsvorrichtung,
Teller aus Kunststoff, bis +130°C, PN 6/10, mit Siphon-
Luftschleuse zur automatischen Innenentlüftung und
Aufstellschraube.

DN 25

Inklusive aller systemgebundenen Komponenten,
Dichtungen, Befestigungsmaterial, etc., liefern,
montieren und in Betrieb nehmen
Menge: 1,000 St
Zuordnung: 422 KatKgr

**03.022 Schwerkraftbremse DN 32**
wie zuvor beschrieben, jedoch

DN 32
Menge: 1,000 St
Zuordnung: 422 KatKgr

**03.023 Zwischenflansch-Rückschlagventil DN 32**
Einklemm-Rückschlagventil, wartungsfrei
Dichtungsart: metallisch
DN 32 - PN 10
Aufstellbar, Montage Lagenunabhängig
Werkstoffe:
Gehäuse: Gussbronze
Ventilteller: Edelstahl 1.4571

Inkl. Dichtungen, Schrauben, etc. liefern und montieren
Menge: 1,000 St

**03.024 Zwischenflansch-Rückschlagventil DN 40**
Einklemm-Rückschlagventil wie zuvor beschrieben, jedoch

DN 40 - PN 10
Menge: 2,000 St

**03.025 Zwischenflansch-Rückschlagventil DN 65**
Einklemm-Rückschlagventil wie zuvor beschrieben, jedoch

DN 65 - PN 10
Menge: 1,000 St

**03.026 3-Wege Mischerventil DN 25**
Dreiwege-Mischerventil für Heizungswasser, Gehäuse aus
Entzinkungsbeständiges Messing DZR, mit
Gewindeanschluss.

Oberfläche: Messing
Anschlüsse: Gewinde
Kvs-Wert ca.: 10 m3/h
Nennweite: DN 20
Medium: Wasser
Betriebsdruck: ca. 10bar
Betriebstemperatur: -10 bis 130Grad C

Inkl. Wärmedämmschale, Anschlussverschraubung,
Dichtung- und Befestigungsmaterial, Stellantrieb,
Handverstellung, 24V Stetig, Laufzeit ca. 30s,
Drehmoment ca. 6Nm

Inkl. Zubehör, Abzweigdose und Klemmenmaterial, etc.,
liefern, montieren, elektrisch anschließen
Menge: 1,000 St

**03.027 3-Wege Mischerventil DN 32**
Dreiwege-Mischerventil wie zuvor beschrieben, jedoch

Kvs-Wert ca.: 16 m3/h
Nennweite: DN 32
Menge: 1,000 St

**03.028 3-Wege Mischerventil DN 40**
Dreiwege-Mischerventil für Heizungswasser, Gehäuse aus
Grauguss, mit Flanschanschluss

Oberfläche: Grauguss
Anschlüsse: Flansch
Kvs-Wert ca.: 44 m3/h
Nennweite: DN 40
Medium: Wasser
Betriebsdruck: ca. 6bar
Betriebstemperatur: -10 bis 110Grad C

Inkl. Wärmedämmschale, Dichtung- und
Befestigungsmaterial, Stellantrieb, Handverstellung,
gem. Erfordernis 24V Proportional, Laufzeit ca. 150s,
Drehmoment ca. 30Nm

Inkl. Zubehör, Abzweigdose und Klemmenmaterial, etc.,
liefern, montieren, elektrisch anschließen
Menge: 2,000 St

**03.029 Umwälzpumpe 25/1-6**
Hocheffizienz-Pumpe elektronisch geregelt,
Wartungsfreie Nassläufer-Umwälzpumpe mit
Verschraubungsanschluss, blockierstromfester
Synchronmotor nach ECM-Technologie und integrierter
elektronischer
Leistungsregelung zur stufenlosen
Differenzdruckregelung. Einsetzbar für alle Heizungs-
und Klimaanwendungen (+2 °C bis +110 °C).

 Regelarten:
 - Vorwählbare Regelungsarten: Ùp-c (Differenzdruck
constant), Ùp-v (Differenzdruck variabel) kombinierbar
 - Automatischer Absenkbetrieb
 - Integrierter Motorschutz
 - Betriebs- und Störanzeige (mit Fehlercodes)
 - LC-Display mit präziser Menüführung
 - Anzeige des aktuellen Verbrauchs in Watt, oder
 - Anzeige des aktuellen Durchflusses in m3/h
 - Anzeige des kumulierten Verbrauchs in
Kilowattstunden
 - Reset Funktion zum Rücksetzen des Stromzählers oder
der Einstellungen auf die Werkseinstellungen
 - "Hold" Funktion (Tastensperre) zur Sperrung der
Einstellungen
 - Kompakte Bauform
 - Automatische Deblockierfunktion
 - Hohes Anlaufmoment
 - Entlüftungsroutine zur automatischen Entlüftung des
Rotorraumes
 - inkl. Wärmedämmschale

Betriebsdaten
Fördermedium: Wasser 100 %
Medientemperatur ca.: 20,00 °C
Förderstrom ca.: 0,50 m3/h
Förderhöhe ca.: 2,00 m
Medientemperatur ca.: 2...110 °C
Umgebungstemperatur ca.: 10...40 °C
Maximaler Betriebsdruck: 10 bar
Mindestzulaufhöhe bei 50°C:
Mindestzulaufhöhe bei 95°C:
Mindestzulaufhöhe bei 110°C:

Motordaten
Energieeffizienzindex (EEI): 0,2
Störaussendung: EN 61000-6-3
Störfestigkeit: EN 61000-6-2
Netzanschluss: 1~230V/50 Hz
Leistungsaufnahme ca.: 40 W
Drehzal min.: 800 1/min
Drehzahl max.: 4200 1/min
Schutzart Motor: IPX4D
Kabelverschraubung: 1 x PG11

Werkstoffe
Pumpengehäuse: EN-GJL-200
Laufrad: PP-GF40
Welle: 1.4122
Lager: Kohle, metallimprägniert

Einbaumaße
Saugseitiger Rohranschluß: G 1 1/2", PN10
Druckseitiger Rohranschluß: G 1 1/2", PN10
Baulänge ca.: 180 mm

Einbauort: Verteiler, HK Heizkörper

Inkl. Wärmedämmschale, Pumpenverschraubung, Dichtung-
und Befestigungsmaterial, Abzweigdose und
Klemmenmaterial liefern, montieren und elektr.
anschließen
Menge: 1,000 St

**03.030 Umwälzpumpe 30/1-6**
wie zuvor beschrieben, jedoch

Förderstrom ca.: 3,00 m3/h
Förderhöhe ca.: 2,00 m

Einbaumaße
Saugseitiger Rohranschluß: G 2", PN10
Druckseitiger Rohranschluß: G 2", PN10
Baulänge ca.: 180 mm

Einbauort: Lüftungsgerät
Menge: 1,000 St

**03.031 Umwälzpumpe 32/0,5-8**
Hocheffizienz-Inline Nassläufer-Pumpe mit EC-Motor und
elektronischer Leistungsanpassung. Einsetzbar für
Heizungswasser, Kaltwasser und Wasser/Glykolgemische.
Energieeffizienzindex (EEI) je nach Pumpentyp zwischen
0,17 und 0,19.

Regelarten:
- Permanente, automatische Leistungs-Anpassung an den
Anlagenbedarf ohne Sollwertvorgabe.
- Konstante Temperatur (T-const.)
- Konstante Differenztemperatur (dT-const.)
- Bedarfsgerechte Volumenstromoptimierung der
Zubringerpumpe durch Vernetzung und Kommunikation mit
mehreren Pumpen.
- Konstanter Volumenstrom (Q-const.)
- Differenzdruckregelung dp-c an einem entfernten
Punkt im Rohrnetz
- Konstanter Differenzdruck (dp-c)
- Variabler Differenzdruck (dp-v) mit der Option der
nominellen Betriebspunkteingabe
- Konstante Drehzahl (n-const.)
- Benutzerdefinierte PID-Regelung

Funktionen:
- Wärmemengenerfassung
- Automatische Abschaltung der Pumpe bei Null-
Durchfluss-Erkennung
- Einstellbare Volumenstrombegrenzung durch QLimit-
Funktion (Qmin. und Qmax.)
- Speichern und Wiederherstellen der konfigurierten
Pumpeneinstellungen (3 Wiederherstellungspunkte)
- Störmeldungs-/Warnmeldungsanzeige in Klartext
inklusive Abhilfeempfehlung
- Entlüftungsfunktion zur automatischen Entlüftung des
Rotorraums
- Automatische Nachtabsenkung
- Automatische Deblockier-Funktion und integrierter
Motorvollschutz
- Trockenlauferkennung

Anzeige:
- Regelungsart
- Sollwert
- Volumenstrom
- Temperatur
- Leistungsaufnahme
- Elektrischer Verbrauch

Ausführung:
- 2 konfigurierbare analoge Eingänge : 0-10V, 2-10V, 0-
20mA, 4-20mA und handelsüblicher PT1000;
Spannungsversorgung mit +24 V DC
- 2 konfigurierbare digitale Eingänge (Ext. OFF, Ext.
Min, Ext. Max, Heizen/Kühlen, Manuelle Übersteuerung
(Gebäudeautomation abgekoppelt), Bediensperre
(Tastensperre und Fernbedienungs-Konfigurationsschutz))
- 2 konfigurierbare Melderelais für Betriebs- und
Störmeldungen
- Steckplatz für CIF-Module mit Schnittstellen für
Gebäudeautomation GA (Optionales Zubehör: CIF-
Module Modbus RTU, BACnet MS/TP, LON, PLR)
- Temperaturfühler integriert
- Automatischer Notbetrieb bei besonderen Zuständen
(Pumpendrehzahl definierbar) z.B. bei Ausfall der
Buskommunikation oder von Sensorwerten
- Graphisches Farb-Display (4,3 Zoll) mit Bedienung
über Ein-Knopf-Handbedienebene
- Auslesen und Einstellen von Betriebsdaten sowie z.B.
Erstellen eines Inbetriebnahmeprotokolls über
Bluetooth-Schnittstelle
- Kabelbrucherkennung bei analogem Signal (in
Verbindung mit 2-10V oder 4-20mA)
- Datum und Uhrzeit voreingestellt
- Wärmedämmschale für Heizungsanwendungen

Inkl.
- CIF-Modul: Modbus RTU, BACnet MS/TP, LON, PLR

Betriebsdaten
Fördermedium: Wasser 100 %
Medientemperatur: 20,00 °C
Medientemperatur: -10...110 °C
Umgebungstemperatur: -10...40 °C
Maximaler Betriebsdruck: 10 bar
Förderstrom ca.: 2,70 m3/h
Förderhöhe ca.: 4,00 m

Motordaten
Energieeffizienzindex (EEI): 0,17
Störaussendung: EN 61800-3;2004+A1;2012 / Wohnbereich
(C1)
Störfestigkeit: EN 61800-3;2004+A1;2012 /
Industriebereich (C2)
Netzanschluss: 1~230V/50 Hz
Schutzart Motor: IPX4D
Kabelverschraubung: 5 x M16x1.5
Leistungsaufnahme ca.: 490 W
Drehzal min.: 400 1/min
Drehzahl max.: 4950 1/min

Werkstoffe
Pumpengehäuse: EN-GJL-250
Laufrad: PPS-GF40
Welle: 1.4028, DLC-beschichtet
Lager: Kohle, antimonimprägniert
Motordaten

Einbaumaße
Saugseitiger Rohranschluß: DN 32, PN 6/10
Druckseitiger Rohranschluß: DN 32, PN 6/10
Baulänge ca.: 220 mm

Einbauort: Verteiler, HK Lüftung, Lüftungsgerät

Inkl. Wärmedämmschale, Pumpenverschraubung, Dichtung-
und Befestigungsmaterial, Abzweigdose und
Klemmenmaterial liefern, montieren und elektr.
anschließen
Menge: 1,000 St

**03.032 Umwälzpumpe 40/0,5-16**
wie zuvor beschrieben jedoch,

Förderstrom ca.: 4m3/h
Förderhöhe ca.: 8,00 m

Einbaumaße
Saugseitiger Rohranschluß: DN 40, PN 6/10
Druckseitiger Rohranschluß: DN 40, PN 6/10
Baulänge ca.: 250 mm

Einbauort: Verteiler HK FBH Süd, FBH Nord
Menge: 2,000 St

**03.033 Umwälzpumpe 65/0,5-6**
wie zuvor beschrieben, jedoch

Förderstrom ca.: 9,00 m3/h
Förderhöhe ca.: 2,00 m

Einbaumaße
Saugseitiger Rohranschluß: DN 65, PN 6/10
Druckseitiger Rohranschluß: DN 65, PN 6/10
Baulänge: 340 mm

Einbauort: Fernwärmeübergabestation sekundär
Menge: 1,000 St

**03.034 Zeigerthermometer Messelement Bimetall**
Tauchrohr axial, aus Messing, Unterteil mit
Einschraubstutzen, festem Sechskant, Gewindeanschluß R
1/2, Tauchrohr-Einbaulänge abgestimmt auf den
Rohrdurchmesser und die Wärmedämmung, 60 bis 150 mm
lang, Gehäuse aus Stahl lackiert, Übersteckring aus
Messing, poliert, Gehäusedurchmesser 100 mm,
Anzeigebereich 0 bis 120°C,
Messgenauigkeit 3% von Skalenendwert.

Inkl. Dichtung und Befestigungsmaterial liefern und
montieren
Menge: 12,000 St

**03.035 Schlammabscheider DN 25**
Schmutz- und Schlammabscheider mit 360° drehbaren
Anschluss für vertikale und horizontale Rohrleitungen
in Heizungwassersystemen.
Integrierter Hochenergie-Dauermagnet Easy Clip mit
Ansteckfunktion für eine schnelle Anbindung ohne
zusätzlichen Montageaufwand am Schlamm- und
Schmutzabscheider. Hochleistungsmagnet besteht aus
einer isostatisch gepressten Neodym Scheibe, der in
eine Ansteckhülse aus TPE eingesetzt ist.
Hocheffiziente Separierung und Fixierung von
ferromagnetischen Partikeln aus dem Fluidstrom direkt
in die Abscheidekammer durch axial ausgerichtetes
Magnetfeld. Partikel werden durch einfaches Abziehen
des Ansteckmagneten vom Abscheidergehäuse und einer
anschließenden Reinigung ohne Betriebsunterbrechung
dauerhaft und gezielt aus dem System entfernt. Für
Wartungsarbeiten kann der Ansteckmagnet durch
einfaches Abziehen vom Abscheidergehäuse entfernt
werden.

Die Reinigung und Entleerung des Schmutzsammelraums
ist über einen eigenen Entschlammungskugelhahn ohne
Betriebsunterbrechung möglich.

Einbauvariante: vertikal
Gehäusewerkstoff: Messing
Max. zul. Betriebstemperatur: 110 °C
Max. zul. Betriebsüberdruck: 10 bar
Anschluss : IG 1"
Anschlussvariante: Gewinde
Max. Volumenstrom: 2 m³/h
Durchfluss-Kennwert kvs: 12,2 m³³/h
Durchmesser ca.: 63 mm
Höhe ca.: 171mm
Breite ca.: 192 mm
Einbaulänge ca.: 100 mm
Gewicht ca.: 1,97 kg

Inkl. Wärmedämmung, Zubehör, Dichtungen und
Befestigungsmaterial liefern und montieren
Menge: 1,000 St

**03.036 Schlammabscheider DN 32**
Schlammabscheider wie zuvor beschrieben, jedoch

Anschluss : IG 1 1/4"
Max. Volumenstrom: 3,8 m³/h
Durchfluss-Kennwert kvs: 18,8 m³³/h
Durchmesser ca.: 63 mm
Höhe ca.: 221 mm
Breite ca.: 206 mm
Einbaulänge ca.: 100 mm
Gewicht ca.: 2,32 kg
Menge: 1,000 St

**03.037 Schlammabscheider DN 40**
Schlammabscheider wie zuvor beschrieben, jedoch

Anschluss : IG 1 1/2"
Max. Volumenstrom: 5 m³/h
Durchfluss-Kennwert kvs: 22.6
Durchmesser: 63 mm
Höhe ca.: 221 mm
Breite ca.: 206 mm
Einbaulänge ca.: 100 mm
Gewicht ca.: 2.48 kg
Menge: 2,000 St

**03.038 Schlammabscheider DN 65**
Schmutz- und Schlammabscheider für Heizwassersysteme,
für die Montage mit Normeinbaulänge nach DIN EN
558:2017-05, inkl. Armatur für die Entfernung von
Partikeln bis zu einer Größe von 5 Mikrometern aus dem
Flüssigkeitsstrom mit speziell hierfür gestaltetem
Abscheideelement.
Inkl. Magneteinsatz zur Separierung ferromagnetischen
Partikel aus dem Fluidstrom.

Einbauvariante: horizontal
Gehäusewerkstoff: Stahl lackiert
Max. zul. Betriebstemperatur: 110 °C
Max. zul. Betriebsüberdruck: 6 bar
Anschluss : DN65/PN6
Reinigungsanschluss: IG 1"
Anschlussvariante: Flansch
Max. Volumenstrom: 20 m³/h
Durchfluss-Kennwert kvs ca.: 121,7
Durchmesser ca.: 132 mm
Höhe ca.: 175 mm
Min. Wartungshöhe: 370 mm
Einbaulänge ca.: 350 mm
Gewicht ca.: 10,30 kg

Inkl. Wärmedämmung, Zubehör, Dichtungen und
Befestigungsmaterial liefern und montieren
Menge: 1,000 St

**03.039 Sicherheitsgruppe Heizung**
Sicherheitsgruppe Heizung bis 200 kW mit Membran-
Sicherheitsventil, Heizungsmanometer einschl.
Absperrventil, Schnellentlüfter mit Absperrventil aus
Messing für geschlossene Heizungsanlagen nach TRD 721;
VdTÜV-Merkblatt Sicherheitsventil 100 und 100/4 Blatt
1; EN 12828.
Geeignet für die Medien Wasser, Wasser-Glykol-
Gemische und Flüssigkeiten der Fluidgruppe 1 und 2
(Druckgeräterichtlinie, Art. 9).
Sicherheitsventil mit werkseitig eingestelltem
Öffnungsdruck.
Die Größe des Ventileingangs bestimmt den Geräte-Typ,
der Ausgang ist jeweils ¼" größer.

Temperaturbereich  -10/+120 °C
Öffnungsdruck  3 bar
B x H x T: ca.  35 x 60 x 45 mm
Gehäuse  Messing
Kappe  PA6, rot
Ventileingang  3/4"
Ventilausgang  1"

Inkl. Zubehör und Befestigungsmaterial liefern,
montieren und anschließen.
Menge: 1,000 St
Zuordnung: 422 KatKgr

**03.040 MAG 600 ltr**
Membran-Druckausdehnungsgefäß für geschlossene
Heizungs- und Kühlwasseranlagen, gebaut nach DIN EN
13831,
Zulassung gemäß Richtlinie für Druckgeräte 2014/68/EU.

-Fußkonstruktion zur Befestigung
-außen beschichtet

Nennvolumen: min. 600 l
Nutzvolumen min: 386 l
zul. Vorlauft. Vers.-Anlage: 120 °C
zul. Betriebst. Membrane: 70 °C
zul. Betriebsüberdruck: 6 bar
Gasvordruck werksseitig: 1,5 bar
bauseits einstellbarer Vordruck: 1,7 bar
Durchmesser: ca. 740 mm
Höhe: ca. 1531 mm
Leergewicht: ca. 66,0 kg
Systemanschluss: R 1

Inkl. Kappenventil, gegen unbeabsichtigtes Schließen
gesichert; Entleerung; gemäß DIN EN 12828, TÜV geprüft

Inkl. Zubehör, Dichtungen, Befestigungsmaterial
liefern und montieren
Menge: 1,000 St

**03.041 Montage 3-Wege Mischer Klimageräte**
Montage der bauseits beigestellten 3-Wege Mischer und
Tauchhülsen für Temperaturfühler in die Heizungs-
Verrohrung der Klimageräte.
Dimensionen 3-Wege Mischer: DN 20 - DN 50

Inkl. Dichtungen und Befestigungsmaterial
Menge: 1,000 psch

**03.042 Anschließen bauseits beigestellter Geräte**
Heizungsseitiges Anschließen von bauseits
beigestellten Geräten und Anlagen (Heizregister
Lüftungsanlagen; WRG-Kälte, etc.).
Dimension: DN 20 - DN 80

Inkl. Dichtungen montieren und Dichtheit prüfen.

Abrechnung pauschal pro angeschlossenem Gerät.
Menge: 1,000 psch

**03.043 Rohrfeder-Manometer, Geh. d=160 mm**
Rohrfeder-Manometer, Gehäuse aus Stahlblech oder
Kunststoff, schwarz, Anschluss nach unten, DN 15.
Gehäusedurchmesser: 160 mm

Inkl. Dichtung und Befestigungsmaterial liefern und
montieren
Menge: 1,000 St
Zuordnung: 422 KatKgr

**03.044 Manometer-Dreiwegehahn, PN 10, DN 15**
Manometer-Dreiwegehahn aus Messing mit Stopfbuchse,
beiderseits mit Innengewinde, ohne Prüfflansch.
Betriebsdruck : PN 10
Durchmesser : DN 15

Inkl. Dichtung und Befestigungsmaterial liefern und
montieren
Menge: 1,000 St
Zuordnung: 422 KatKgr

**03.045 Schwimmerentlüfter, DN 15**
Automatischer Schwimmerentlüfter mit Absperreinrichtung (Kugelhahn), dadurch einfaches Austauschen
ohne Anlagenentleerung möglich.Gehäuse aus Messing,
inkl. Lecksicherung die bei Undichtigkeiten die
Entlüftungsöffnung verschließt.

max.Betriebstemperatur: 120 °C
max.Betriebsüberdruck : 10 bar
Nennweite: DN 15

Inkl. Dichtung und Befestigungsmaterial liefern und
montieren
Menge: 2,000 St

**03.046 KFE-Kugelhahn DN 15**
KFE-Kugelhahn mit Flügelgriff, Heizungsausführung 1/2",
 Durchgangsform, mit Schlauchverschraubung.
Kugelhahn für das Füllen und Entleeren von
Heizungsanlagen, selbstdichtend mit Gewindeeinschneiddichtung aus EPDM. Schwere Bauform aus
vernickeltem Pressmessing. Flügelgriff (rot)
entsprechend dem Einsatzzweck abnehmbar.
Hartverchromte Kugel mit vollem Durchgang in Teflon
gelagert. Blindkappe mit Edelstahl- Schwenkbügel auch
zur Betätigung verwendbar, mit Stellungsanzeige und
festem Anschlag. Fixierung der Einbaulage mittels
Kontermutter. Betätigungsspindel mit doppelter O-Ring-
Dichtung aus EPDM.
Einsatzbereich:
Warmwasser-Heizungsanlagen: Max. Druck 10 bar,
max. Temperatur 110°C Dauertemperatur, 130°C
kurzzeitig.

Material: Messing
Nennweite: DN 15
max. Betriebsdruck: PN 16
max. Betriebstemperatur: 110 °C

Inkl. Dichtung und Befestigungsmaterial liefern und
montieren
Menge: 34,000 St

**03.047 Nachspeiseeinrichtung**
Automatische Nachspeise- und Füllstation für
Heizsysteme mit Membran- Druckausdehnungsgefäßen (MAG).
Ermöglicht eine kontrollierte und nach DIN EN 1717
bzw. DIN 1988 geforderte sichere Nachspeisung und
Systemfüllung aus direkt verbundenem Trinkwassernetz
und realisiert die nach DIN EN 12828 und VDI 4807
empfohlene Funktionskontrolle des Druckhaltesystems
(MAG).

Bestehend aus:
- Absperrarmatur
- DVGW geprüftem Systemtrenner (BA) nach DIN EN 12729
- Schmutzfänger
- Drucksensor
- Motorkugelhahn
- Druckminderer mit Kontrollmanometer und
Mikroprozessorsteuerung
- Wasserzähler
- zwei in Reihe geschalteten zylindrischem
Polypropylen Gehäuse mit Messinggewindeanschlüssen zur
Aufnahme einer Wasserbehandlungspatronen

- Kombisensor
- Absperrkugelhahn mit Probeentnahmehahn

Über eine vollautomatische, frei parametrierbare
Mikroprozessorsteuerung mit LCD Display für alle
relevanten Betriebs- und Störmeldungen und
Druckanzeige, sowie potenzialfreiem Ausgang für
Sammelstörmeldung und RS485-Schnittstelle zur
Anbindung an die GLT erfolgt die Funktionssteuerung
und -überwachung der CE gekennzeichneten Station.

Max. Umgebungstemperatur: 45 °C
Max. zul. Betriebstemperatur: 65 °C
Max. zul. Betriebsüberdruck: 10 bar
Anschluss Ein-/Austritt: R 1/2" / R 1/2"
Anschluss elektrisch: 230V/50Hz
Max. Höhe: 300 mm
Breite ca.: 320 mm
Einbaulänge ca.: 236 mm
Tiefe ca.: 194 mm
Gewicht ca.: 3.20 kg

Inkl. Patrone, Kationenharzpatrone zur Füll- und
Ergänzungswasserenthärtung passend in Patronengehäuse
aus zylindrischer Polypropylen-Patrone gefüllt mit
Kationentauscherharz zur Enthärtung von Füll- und
Ergänzungswasser nach z.B. VDI 2035 und/oder
Herstellerangaben in Warmwasserheizungsanlagen nach
DIN EN 12828.

Weichwasser-Kapazität: ca. 6.000,0 l °dH
  Daten Füll-/Nachspeisewasser

Patronenverwendung: Nachspeisung

Inkl. Zubehör, Dichtungen, Befestigungsmaterial, etc.
liefern,  montieren und elektr. anschließen
Menge: 1,000 St

**03.048 Prüfung Fernwärmestation**
Überprüfen, Dichtprüfung und Spülen (Sekundärseite)
der Bestand-Fernwärmestation, vor dem Anschluss neuer
Heizungsleitungen.

Anschluss Sekundärseite bis DN 80, PN6/10

inkl. Klein-, Dicht- und Anschlussmaterial
Menge: 1,000 psch

### Bereich 04 Rohrleitung und Zubehör für Heizung

**Ausführungsbeschreibung 3 -**
*Rohrleitung aus Präzisionsstahl für Heizungsinstallation*
C-Stahl Systemrohr, nach DIN EN 10305 geschweißte
dünnwandige Präzisionsstahlrohre aus unlegiertem Stahl
E 195 (RSt 34-2) mit Werkstoff Nr. 1.0034,
nach DIN EN 10305 aussen verzinkt.

Zwangsundichtigkeit in unverpresstem Zustand.

Fittinge aussen verzinkt, Verbindungen mit Pressmuffen.

Zur Verlegung in Gebäuden.

Im Angebotspreis sind sämtliche Befestigungselemente
mit einzukalkulieren.

Die Rohrbefestigungen sind körperschallgedämmt
nach Schallschutzstufe I nach VDI 4100 auszuführen.

In den Einheitspreis sind sämtliche Montagehilfsmittel
und Werkzeugkosten einzurechnen.

Inkl. aller systemgebundenen Komponenten
und Befestigungsmaterial liefern und montieren

**04.001 C-Stahlrohr DN 12 (15 x 1,2)**
wie zuvor beschrieben, jedoch

DN 12  d 15 x 1,2 mm

inkl. Ablängen gem. Erfordernis
Menge: 50,000 m
Zuordnung: 422 KatKgr

**04.002 C-Stahlrohr DN 15 (18 x 1,2)**
wie zuvor beschrieben, jedoch

DN 15  d 18 x 1,2 mm

inkl. Ablängen gem. Erfordernis
Menge: 393,000 m

**04.003 C-Stahlrohr DN 20 (22 x 1,5)**
wie zuvor beschrieben, jedoch

DN 20  d 22 x 1,5 mm

inkl. Ablängen gem. Erfordernis
Menge: 144,000 m
Zuordnung: 422 KatKgr

**04.004 C-Stahlrohr DN 25 (28 x 1,5)**
wie zuvor beschrieben, jedoch

DN 25  d 28 x 1,5 mm

inkl. Ablängen gem. Erfordernis
Menge: 188,000 m
Zuordnung: 422 KatKgr

**04.005 C-Stahlrohr DN 32 (35 x 1,5)**
wie zuvor beschrieben, jedoch

DN 32  d 35 x 1,5 mm

inkl. Ablängen gem. Erfordernis
Menge: 172,000 m
Zuordnung: 422 KatKgr

**04.006 C-Stahlrohr DN 40 (42 x 1,5)**
wie zuvor beschrieben, jedoch

DN 40  d 42 x 1,5 mm

inkl. Ablängen gem. Erfordernis
Menge: 498,000 m

**04.007 C-Stahlrohr DN 50 (54 x 1,5)**
wie zuvor beschrieben, jedoch

DN 50  d 54 x 1,5 mm

inkl. Ablängen gem. Erfordernis
Menge: 2,000 m

**04.008 C-Stahlrohr DN 65 (76,1 x 2)**
wie zuvor beschrieben, jedoch

DN 65  d 76,1 x 2 mm

inkl. Ablängen gem. Erfordernis
Menge: 17,000 m

**Ausführungsbeschreibung 4 -**
*Fomteile aus C-Stahl*
C-Stahl Pressfitting System, für zuvor beschriebene
Rohrleitung, in den Abmessungen d = 12 bis 108 mm
aus unlegiertem Stahl, E 195 (RSt 34-2),
Werkst.- Nr.: 1.0034 nach DIN EN 10305,
Rohrverbindungen
mit Verbinder entsprechend DVGW Arbeitsblatt W 534:
Zwangsundichtigkeit in unverpresstem Zustand.

C-Stahl Pressfitting (d = 12 bis 54 mm),
außen galvanisch verzinkt mit einer 8 Mikrometer
dicken Schutzschicht (Fe/Zn 8B, blau chromatiert)
mit Pressindikator, Verschlussstopfen und
Konturdichtring
aus Butylkautschuk CIIR - schwarz.

C-Stahl Pressfitting (d = 76,1 bis 108 mm),
außen galvanisch verzinkt mit einer 8 Mikrometer
dicken Schutzschicht (Fe/Zn 8B, blau chromatiert)
mit Pressindikator, Verschlussstopfen und Rundschnurdichtring aus Butylkautschuk CIIR - schwarz.

Verlegen als Heizungs- oder Heizungsanschlussleitungen
unter Beachtung der DIN EN 12828 einschließlich
Ablängen, Ausrichten und Befestigen, unter
Berücksichtigung der temperaturabhängigen
Längenänderung, Dichtheitsprüfung und Spülen.

In den Einheitspreis sind sämtliche Montagehilfsmittel
und Werkzeugkosten einzurechnen.

Inkl. aller systemgebundenen Komponenten
liefern und montieren

**04.009 C-Stahlrohr-Bogen DN 12**
wie zuvor beschrieben, jedoch

DN 12  d 15 mm

Alle Winkelgrade, beidseitig oder einseitig mit
Pressmuffe.
Menge: 28,000 St

**04.010 C-Stahlrohr-Bogen DN 15**
wie zuvor beschrieben, jedoch

DN 15  d 18 mm

Alle Winkelgrade, beidseitig oder einseitig mit
Pressmuffe.
Menge: 136,000 St

**04.011 C-Stahlrohr-Bogen DN 20**
wie zuvor beschrieben, jedoch

DN 20  d 22 mm

Alle Winkelgrade, beidseitig oder einseitig mit
Pressmuffe.
Menge: 40,000 St

**04.012 C-Stahlrohr-Bogen DN 25**
wie zuvor beschrieben, jedoch

DN 25  d 28 mm

Alle Winkelgrade, beidseitig oder einseitig mit
Pressmuffe.
Menge: 52,000 St

**04.013 C-Stahlrohr-Bogen DN 32**
wie zuvor beschrieben, jedoch

DN 32  d 35 mm

Alle Winkelgrade, beidseitig oder einseitig mit
Pressmuffe.
Menge: 22,000 St

**04.014 C-Stahlrohr-Bogen DN 40**
wie zuvor beschrieben, jedoch

DN 40  d 42 mm

Alle Winkelgrade, beidseitig oder einseitig mit
Pressmuffe.
Menge: 146,000 St

**04.015 C-Stahlrohr-Bogen DN 50**
wie zuvor beschrieben, jedoch

DN 50  d 54 mm

Alle Winkelgrade, beidseitig oder einseitig mit
Pressmuffe.
Menge: 4,000 St

**04.016 C-Stahlrohr-Bogen DN 65**
wie zuvor beschrieben, jedoch

DN 65  d 76,1 mm

Alle Winkelgrade, beidseitig oder einseitig mit
Pressmuffe.
Menge: 8,000 St

**04.017 C-Stahlrohr-T-Stück DN 12**
wie zuvor beschrieben, jedoch

DN 12  d 15 mm mit Pressmuffen.
Menge: 2,000 St

**04.018 C-Stahlrohr-T-Stück DN 15**
wie zuvor beschrieben, jedoch

DN 15  d 18 mm mit Pressmuffen.
Menge: 2,000 St

**04.019 C-Stahlrohr-T-Stück DN 20**
wie zuvor beschrieben, jedoch

DN 20  d 22 mm mit Pressmuffen.
Menge: 2,000 St

**04.020 C-Stahlrohr-T-Stück DN 25**
wie zuvor beschrieben, jedoch

DN 25  d 28 mm mit Pressmuffen.
Menge: 2,000 St

**04.021 C-Stahlrohr-T-Stück DN 32**
wie zuvor beschrieben, jedoch

DN 32  d 35 mm mit Pressmuffen.
Menge: 2,000 St

**04.022 C-Stahlrohr-T-Stück DN 40**
wie zuvor beschrieben, jedoch

DN 40  d 42 mm mit Pressmuffen.
Menge: 2,000 St

**04.023 C-Stahlrohr-T-Stück DN 50**
wie zuvor beschrieben, jedoch

DN 50  d 54 mm mit Pressmuffen.
Menge: 2,000 St

**04.024 C-Stahlrohr-T-Stück DN 65**
wie zuvor beschrieben, jedoch

DN 65  d 76,1 mm mit Pressmuffen.
Menge: 2,000 St

**04.025 C-Stahlrohr-T-Stück DN 15, reduziert**
wie zuvor beschrieben, jedoch

DN 15  d 18 mm

(90° reduziert)

mit Pressmuffen.
Menge: 2,000 St

**04.026 C-Stahlrohr-T-Stück DN 20, reduziert**
wie zuvor beschrieben, jedoch

DN 20  d 22 mm

(90° reduziert)

mit Pressmuffen.
Menge: 6,000 St

**04.027 C-Stahlrohr-T-Stück DN 25, reduziert**
wie zuvor beschrieben, jedoch

(90° reduziert)

DN 25  d 28 mm

mit Pressmuffen.
Menge: 14,000 St

**04.028 C-Stahlrohr-T-Stück DN 32, reduziert**
wie zuvor beschrieben, jedoch

(90° reduziert)

DN 32  d 35 mm

mit Pressmuffen.
Menge: 16,000 St

**04.029 C-Stahlrohr-T-Stück DN 40, reduziert**
wie zuvor beschrieben, jedoch

(90° reduziert)

DN 40  d 42 mm

mit Pressmuffen.
Menge: 46,000 St

**04.030 C-Stahlrohr-T-Stück DN 50, reduziert**
wie zuvor beschrieben, jedoch

(90° reduziert)

DN 50  d 54 mm

mit Pressmuffen.
Menge: 2,000 St

**04.031 C-Stahlrohr-T-Stück DN 65, reduziert**
wie zuvor beschrieben, jedoch

(90° reduziert)

DN 65  d 76,1 mm

mit Pressmuffen.
Menge: 4,000 St

**04.032 C-Stahlrohr-T-Stück DN 15, mit Innengewinde**
wie zuvor beschrieben, jedoch

DN 15  d 18 mm

1 x Innengewinde 2 x Pressmuffen
Menge: 4,000 St

**04.033 C-Stahlrohr-T-Stück DN 20, mit Innengewinde**
wie zuvor beschrieben, jedoch

DN 20  d 22 mm

1 x Innengewinde 2 x Pressmuffen
Menge: 4,000 St

**04.034 C-Stahlrohr-T-Stück DN 25, mit Innengewinde**
wie zuvor beschrieben, jedoch

DN 25  d 28 mm

1 x Innengewinde 2 x Pressmuffen
Menge: 8,000 St

**04.035 C-Stahlrohr-T-Stück DN 32, mit Innengewinde**
wie zuvor beschrieben, jedoch

DN 32  d 35 mm

1 x Innengewinde 2 x Pressmuffen
Menge: 16,000 St

**04.036 C-Stahlrohr-T-Stück DN 40, mit Innengewinde**
wie zuvor beschrieben, jedoch

DN 40  d 42 mm

1 x Innengewinde 2 x Pressmuffen
Menge: 30,000 St

**04.037 C-Stahlrohr-T-Stück DN 50, mit Innengewinde**
wie zuvor beschrieben, jedoch

DN 50  d 54 mm

1 x Innengewinde 2 x Pressmuffen
Menge: 4,000 St

**04.038 C-Stahlrohr-T-Stück DN 65, mit Innengewinde**
wie zuvor beschrieben, jedoch

DN 65  d 76,1 mm

1 x Innengewinde 2 x Pressmuffen
Menge: 6,000 St

**04.039 C-Stahl Muffe, DN 12**
wie zuvor beschrieben, jedoch

DN 12  d 15 mm

mit Pressmuffen
Menge: 10,000 St

**04.040 C-Stahl Muffe, DN 15**
wie zuvor beschrieben, jedoch

DN 15  d 18 mm

mit Pressmuffen
Menge: 36,000 St

**04.041 C-Stahl Muffe, DN 20**
wie zuvor beschrieben, jedoch

DN 20  d 22 mm

mit Pressmuffen
Menge: 20,000 St

**04.042 C-Stahl Muffe, DN 25**
wie zuvor beschrieben, jedoch

DN 25  d 28 mm

mit Pressmuffen
Menge: 20,000 St

**04.043 C-Stahl Muffe, DN 32**
wie zuvor beschrieben, jedoch

DN 32  d 35 mm

mit Pressmuffen
Menge: 30,000 St

**04.044 C-Stahl Muffe, DN 40**
wie zuvor beschrieben, jedoch

DN 40  d 42 mm

mit Pressmuffen
Menge: 50,000 St

**04.045 C-Stahl Muffe, DN 50**
wie zuvor beschrieben, jedoch

DN 50  d 54 mm

mit Pressmuffen
Menge: 2,000 St

**04.046 C-Stahl Muffe, DN 65**
wie zuvor beschrieben, jedoch

DN 65  d 76,1 mm

mit Pressmuffen
Menge: 4,000 St

**04.047 C-Stahlrohr-Reduzierstück DN 15**
wie zuvor beschrieben, jedoch

DN 15  d=18x15mm / d=18x12mm

mit Pressmuffe
Menge: 2,000 St

**04.048 C-Stahlrohr-Reduzierstück DN 20**
wie zuvor beschrieben, jedoch

DN 20  d=22x12mm / d=22x15 / d=22x18mm

mit Pressmuffe
Menge: 72,000 St

**04.049 C-Stahlrohr-Reduzierstück DN 25**
wie zuvor beschrieben, jedoch

DN 25  d=28x15mm / d=28x18mm / d=28x22mm

mit Pressmuffe
Menge: 44,000 St

**04.050 C-Stahlrohr-Reduzierstück DN 32**
wie zuvor beschrieben, jedoch

DN 32  d=35x15mm / d=35x18mm / d=35x22mm /
 d=35x28mm

mit Pressmuffe
Menge: 12,000 St

**04.051 C-Stahlrohr-Reduzierstück DN 40**
wie zuvor beschrieben, jedoch

DN 40  d=42x22mm / d=42x28mm / d=42x35mm

mit Pressmuffe.
Menge: 12,000 St

**04.052 C-Stahlrohr-Reduzierstück DN 50**
wie zuvor beschrieben, jedoch

DN 50  d=54x22mm / d=54x28mm / d=54x35mm /
 d=54x42mm

mit Pressmuffe
Menge: 2,000 St

**04.053 C-Stahlrohr-Reduzierstück DN 65**
wie zuvor beschrieben, jedoch

DN 65  d=76,1x42, 76,1x54

mit Pressmuffe
Menge: 2,000 St

**04.054 C-Stahlrohr-Reduzierstück DN 80**
wie zuvor beschrieben, jedoch

DN 80  d=88,9x54, 88,9x76,1

mit Pressmuffe
Menge: 2,000 St

**04.055 C-Stahlrohr-Übergangsfitting DN 12 - 1/2"**
wie zuvor beschrieben, jedoch

DN 12 - 1/2" AG oder IG

mit Pressmuffe.
Menge: 10,000 St

**04.056 C-Stahlrohr-Übergangsfitting DN 15 - 1/2"**
wie zuvor beschrieben, jedoch

DN 15 - 1/2" AG oder IG

mit Pressmuffe
Menge: 126,000 St

**04.057 C-Stahlrohr-Übergangsfitting DN 15 - 3/4"**
wie zuvor beschrieben, jedoch

DN 15 - 3/4" AG oder IG

mit Pressmuffe
Menge: 4,000 St

**04.058 C-Stahlrohr-Übergangsfitting DN 20 - 1/2"**
wie zuvor beschrieben, jedoch

DN 20 - 1/2" AG oder IG

mit Pressmuffe
Menge: 2,000 St

**04.059 C-Stahlrohr-Übergangsfitting DN 20 - 3/4"**
wie zuvor beschrieben, jedoch

DN 20 - 3/4" AG oder IG

mit Pressmuffe
Menge: 36,000 St

**04.060 C-Stahlrohr-Übergangsfitting DN 20 - 1"**
wie zuvor beschrieben, jedoch

DN 20 - 1" AG oder IG

mit Pressmuffe
Menge: 2,000 St

**04.061 C-Stahlrohr-Übergangsfitting DN 25 - 1/2"**
wie zuvor beschrieben, jedoch

DN 25 - 1/2" AG oder IG

mit Pressmuffe
Menge: 2,000 St

**04.062 C-Stahlrohr-Übergangsfitting DN 25 - 3/4"**
wie zuvor beschrieben, jedoch

DN 25 - 3/4" AG oder IG

mit Pressmuffe
Menge: 2,000 St

**04.063 C-Stahlrohr-Übergangsfitting DN 25 - 1"**
wie zuvor beschrieben, jedoch

DN 25 - 1" AG oder IG

mit Pressmuffe
Menge: 28,000 St

**04.064 C-Stahlrohr-Übergangsfitting DN 25 - 1 1/4"**
wie zuvor beschrieben, jedoch

DN 25 - 1 1/4" AG oder IG

mit Pressmuffe
Menge: 2,000 St

**04.065 C-Stahlrohr-Übergangsfitting DN 32 - 1"**
wie zuvor beschrieben, jedoch

DN 32 - 1" AG oder IG

mit Pressmuffe
Menge: 2,000 St

**04.066 C-Stahlrohr-Übergangsfitting DN 32 - 1 1/4"**
wie zuvor beschrieben, jedoch

DN 32 - 1 1/4" AG oder IG

mit Pressmuffe
Menge: 8,000 St

**04.067 C-Stahlrohr-Übergangsfitting DN 32 - 1 1/2"**
wie zuvor beschrieben, jedoch

DN 32 - 1 1/2" AG oder IG

mit Pressmuffe
Menge: 2,000 St

**04.068 C-Stahlrohr-Übergangsfitting DN 40 - 1 1/4"**
wie zuvor beschrieben, jedoch

DN 40 - 1 1/4" AG oder IG

mit Pressmuffe
Menge: 2,000 St

**04.069 C-Stahlrohr-Übergangsfitting DN 40 - 1 1/2"**
wie zuvor beschrieben, jedoch

DN 40 - 1 1/2" AG oder IG

mit Pressmuffe
Menge: 22,000 St

**04.070 C-Stahlrohr-Übergangsfitting DN 50 - 1 1/2"**
wie zuvor beschrieben, jedoch

DN 50 - 1 1/2" AG oder IG

mit Pressmuffe
Menge: 2,000 St

**04.071 C-Stahlrohr-Übergangsfitting DN 50 - 2"**
wie zuvor beschrieben, jedoch

DN 50 - 2" AG oder IG

mit Pressmuffe
Menge: 2,000 St

**04.072 C-Stahlrohr-Übergangsfitting DN 65 - 2 1/2"**
wie zuvor beschrieben, jedoch

DN 65 - 2-1/2" AG

mit Pressmuffe
Menge: 2,000 St

**04.073 C-Stahl Flansch DN 25 PN 6**
C-Stahl Flansch PN 6 (verzinkt),
mit Pressmuffe oder Einschubende,
Inkl. Schrauben und Dichtung,

liefern und montieren

DN 25  d=28 mm
Menge: 2,000 St

**04.074 C-Stahl Flansch DN 25 PN 10/16**
C-Stahl Flansch PN 10/16 (verzinkt),
mit Pressmuffe oder Einschubende,
Inkl. Schrauben und Dichtung,

liefern und montieren

DN 25  d=28 mm
Menge: 2,000 St

**04.075 C-Stahl Flansch DN 32 PN 6**
C-Stahl Flansch PN 6 (verzinkt),
mit Pressmuffe oder Einschubende,
Inkl. Schrauben und Dichtung,

liefern und montieren

DN 32  d=35 mm
Menge: 4,000 St

**04.076 C-Stahl Flansch DN 32 PN 10/16**
C-Stahl Flansch PN 10/16 (verzinkt),
mit Pressmuffe oder Einschubende,
Inkl. Schrauben und Dichtung,

liefern und montieren

DN 32  d=35 mm
Menge: 2,000 St

**04.077 C-Stahl Flansch DN 40 PN 6**
C-Stahl Flansch PN 6 (verzinkt),
mit Pressmuffe oder Einschubende,
Inkl. Schrauben und Dichtung,

liefern und montieren
DN 40  d=42 mm
Menge: 14,000 St

**04.078 C-Stahl Flansch DN 40 PN 10/16**
C-Stahl Flansch PN 10/16 (verzinkt),
mit Pressmuffe oder Einschubende,
Inkl. Schrauben und Dichtung,

liefern und montieren

DN 40  d=42 mm
Menge: 4,000 St

**04.079 C-Stahl Flansch DN 50 PN 6**
C-Stahl Flansch PN 6 (verzinkt),
mit Pressmuffe oder Einschubende,
Inkl. Schrauben und Dichtung,

liefern und montieren

DN 50  d=54 mm
Menge: 2,000 St

**04.080 C-Stahl Flansch DN 50 PN 10/16**
C-Stahl Flansch PN 10/16 (verzinkt),
mit Pressmuffe oder Einschubende,
Inkl. Schrauben und Dichtung,

liefern und montieren

DN 50  d=54 mm
Menge: 2,000 St

**04.081 C-Stahl Flansch DN 65 PN 6**
C-Stahl Flansch PN 6 (verzinkt),
mit Pressmuffe oder Einschubende,
Inkl. Schrauben und Dichtung,

liefern und montieren

DN 65  d=76,1 mm
Menge: 8,000 St

**04.082 C-Stahl Flansch DN 65 PN 10/16**
C-Stahl Flansch PN 10/16 (verzinkt),
mit Pressmuffe oder Einschubende,
Inkl. Schrauben und Dichtung,

liefern und montieren

DN 65  d=76,1 mm
Menge: 2,000 St

**04.083 C-Stahl Flansch DN 80 PN 10/16**
C-Stahl Flansch PN 10/16 (verzinkt),
mit Pressmuffe oder Einschubende,
Inkl. Schrauben und Dichtung,

liefern und montieren

DN 80  d=88,9 mm
Menge: 2,000 St

**04.084 Stahl Blindflansch DN 32 PN 6**
Stahl Blindflansch PN 6 (verzinkt),
Inkl. Schrauben und Dichtung,

liefern und montieren

DN 32
Menge: 2,000 St

**04.085 Verschraubung DN 25**
Verschraubung als Rohrverbinder aus Temperguss
verzinkt,  für Heizung-, Gas- oder Wasserversorgung,
beidseitig gem. Erfordernis mit Innen- oder
Außengeweinde, gem. Erfordernis als Durchgang- oder
Winkelverschraubung, inkl. Abdichtung,

liefern und montieren

DN 25 - 1"
Menge: 2,000 St
Zuordnung: 422 KatKgr

**04.086 Verschraubung DN 32**
wie zuvor beschrieben, jedoch

DN 32 - 1 1/4"
Menge: 2,000 St
Zuordnung: 422 KatKgr

**04.087 Verschraubung DN 40**
wie zuvor beschrieben, jedoch

DN 40 - 1 1/2"
Menge: 2,000 St
Zuordnung: 422 KatKgr

**04.088 Anschluss an bauseitigen Abgang DN 15 bis DN 32**
Anschluss an  bauseitigen Abgang oder bauseitiges
Gerät, incl. Klein- und Dichtmaterial.

Dimension DN 15 bis DN 32
Menge: 2,000 St.

**04.089 Anschluss an bauseitigen Abgang DN 40 bis DN 80**
Anschluss an  bauseitigen Abgang oder bauseitiges
Gerät, incl. Klein- und Dichtmaterial.

Dimension DN 40 bis DN 80
Menge: 2,000 St.

**04.090 Dachdurchführung**
Dachdurchführung aus Polyurethan mit fest
eingeschäumter Anschlussmanschette (ca. 495 mm x 495
mm) passend zur Dachabdichtung (Bitumen oder PVC nach
Wahl des AG), inklusive siebenlippigem Dichtring und
ca. 1000 mm langem PE-Anschlussrohr

Nennweite: DN 100

Inkl. Zubehör, Befestigungsmaterial liefern und an den
Dachdecker übergeben und nach Montage durch den
Dachdecker anschliessen
Menge: 2,000 St

**04.091 Befestigungs- und Festpunktkonstruktionen**
Befestigung- und Festpunkkonstruktion  für
Rohrleitungen
im wesentlichen bestehend aus:
- Profilschienen mit durchgängigem Montageschlitz auf
der Vorderseite der Schiene zur genauen Positionierung
der Befestigungselemente, mit systemgerechten Rund-
und Langlöchern am Schienenrücken und in
aufgabengerechter
Proportionierung des Profilquerschnittes,
- Haltewinkeln
- Verbindern
- Gewindestäben
- Schrauben, Muttern, Unterlagsscheiben, Federringen,
etc. aus Kaltgewalzter  Stahl der Güte Fe P02 G,
feuerverzinkt im Sendzimir-Verfahren
- Montagefuß zur Installation auf flächen- und leicht
geneigten Dächern, mit Antivibrationsmatte, ca.
335x335mm (LxB)

Befestigung entsprechend den statischen Erfordernissen
unter Berücksichtigung der Herstellerunterlagen,
zugeschnitten, entgratet, bearbeitet, verschraubt,

In den Einheitspreis sind sämtliche Montagehilfsmittel
einzurechnen.

Inkl. aller systemgebundenen Komponenten
und Befestigungsmaterial liefern, ablängen und
montieren
Menge: 205,000 kg

### Bereich 05 Wärmedämmung

**Ausführungsbeschreibung 5 -**
*Wärmedämmung an Rohrleitungen inkl. Brandschutz*
Wärmedämmung von Rohrleitungen und wärmetechnischen
Anlagen (Fittings, Rohreinbauten, Armaturen, etc.)
nach DIN 4140 mit aluminiumkaschierten Rohrschalen,
nicht brennbar A2, aus konzentrisch gewickelter
Steinwolle-Rohrschale mit einer gitternetzverstärkten,
reißfesten Aluminium- Sandwich-Folie mit
selbstklebender Überlappung kaschiert, einseitig
aufgeschlitzt.

Wärmedämmung gem. EnEV für Heizungsrohrnetz

Inkl. Kleinmaterialien, Stoßverklebung und
Befestigungen.

Die Verarbeitungshinweise des Herstellers
sind zu beachten!

Euroklasse: A2L-s1, d0 nach EN 13501
Schmelzpunkt > 1000°C nach DIN 4102-17
Wärmeleitfähigkeit bei 100°C: 0,043 W/mK nach ISO 8497
Güteüberwachung: VDI 2055, CE zertifiziert nach EN
14303
Dämmstoffkennziffer: 10.04.03.66.99
Obere Anwendungsgrenztemperatur: 620°C
AS-Qualität (Chloridgehalt < 10 ppm)

Inkl. aller systemgebundenen Komponenten liefern
und montieren

**05.001 Dämmung Rohrleitung DN 12 bis DN 20**
wie zuvor beschrieben, jedoch
für Rohrleitung: DN 12 bis DN 20
Rohraußendurchmesser: von 17,0 bis 26,9 mm
Dämmstoffdicke:  20 mm
Menge: 587,000 m
Zuordnung: 422 KatKgr

**05.002 Dämmung Rohrleitung DN 25 bis DN 32**
wie zuvor beschrieben, jedoch
für Rohrleitung: DN 25 bis DN 32
Rohraußendurchmesser: von 32,0 bis 42,4 mm
Dämmstoffdicke:  30 mm
Menge: 360,000 m

**05.003 Dämmung Rohrleitung DN 40**
wie zuvor beschrieben, jedoch
für Rohrleitung: DN 40
Rohraußendurchmesser: 42 mm
Dämmstoffdicke:  40 mm
Menge: 500,000 m

**05.004 Dämmung Rohrleitung DN 65**
wie zuvor beschrieben, jedoch
für Rohrleitung: DN 65
Rohraußendurchmesser: 76,1 mm
Dämmstoffdicke: 70 mm
Menge: 17,000 m

**05.005 Dämmung Rohrleitung DN 80**
wie zuvor beschrieben, jedoch
für Rohrleitung: DN 80
Rohraußendurchmesser: 88,9 mm
Dämmstoffdicke: 80 mm
Menge: 1,000 m

**05.006 Dämmung Fittings DN 12 bis DN 20**
wie zuvor beschrieben, jedoch
für Rohrbögen, T-Stücke, Reduzierungen, etc.
Nennweite: DN 12 bis DN 20
Alle Winkelgrade
Dämmstoffdicke:  20 mm
Menge: 538,000 St.

**05.007 Dämmung Fittings DN 25 bis DN 32**
wie zuvor beschrieben, jedoch
für Rohrbögen, T-Stücke, Reduzierungen, etc.
Nennweite: DN 15 bis DN 20
Alle Winkelgrade
Dämmstoffdicke:  30 mm
Menge: 294,000 St.

**05.008 Dämmung Fittings DN 40**
wie zuvor beschrieben, jedoch
für Rohrbögen, T-Stücke, Reduzierungen, etc.
Nennweite: DN 40
Alle Winkelgrade
Dämmstoffdicke:  40 mm
Menge: 318,000 St.

**05.009 Dämmung Fittings DN 65**
wie zuvor beschrieben, jedoch
für Rohrbögen, T-Stücke, Reduzierungen, etc.
Nennweite: DN 65
Alle Winkelgrade
Dämmstoffdicke:  60 mm
Menge: 36,000 St.

**05.010 Dämmung Fittings DN 80**
wie zuvor beschrieben, jedoch
für Rohrbögen, T-Stücke, Reduzierungen, etc.
Nennweite: DN 80
Alle Winkelgrade
Dämmstoffdicke:  80 mm
Menge: 2,000 St.

**05.011 Dämmung Armaturen DN 12 bis DN 20**
Wärmedämmung für Armaturen und sonstige Rohreinbauten
(Ventile, Kugelhähne, Schmutzfänger,
Rückschlagventile, etc.),  in Gerad- oder
Schrägsitzausführung, bestehend aus PUR-Schaumkern und
Kunststoffmantel (PS).

Kunststoffmantel, Brandschutzklasse B1

Dämmung:

Spez. Raumgewicht: ca. 55 kg/m³
Wärmeleitfähigkeit: 0,029 W/mK bei 40°C

Nennweite: DN 12 bis DN 20
Menge: 70,000 St.

**05.012 Dämmung Armaturen DN 25 bis DN 32**
wie zuvor beschrieben, jedoch

Nennweite: DN 25 bis DN 32
Menge: 21,000 St.

**05.013 Dämmung Armaturen DN 40**
wie zuvor beschrieben, jedoch

Nennweite:  DN 40
Menge: 14,000 St

**05.014 Dämmung Armaturen DN 65**
wie zuvor beschrieben, jedoch

Nennweite:  DN 65
Menge: 6,000 St

**Ausführungsbeschreibung 6 -**
*PVC-Ummantelung*
PVC-Ummantelung für gedämmte Rohrleitungen inkl.
Einbauten (Bögen, Abzweige, etc.) zum Schutz vor
Beschädigungen bei mechanischer Beanspruchung.
Kompletter PVC-Isoliermantel quellverschweißt
(kaltverschweißt).
inkl. Endmanschetten.

Inklusive aller systemgebundenen Komponenten,
liefern und  montieren

**05.015 Ummantelung Rohr DN 12 - 20**
wie zuvor beschrieben, jedoch für Rohr

DN 12 -20
Menge: 6,000 m

**05.016 Ummantelung Rohr DN 25 - 32**
wie zuvor beschrieben, jedoch für Rohr

DN 25 -32
Menge: 32,000 m

**05.017 Ummantelung Rohr DN 40**
wie zuvor beschrieben, jedoch für Rohr

DN 40
Menge: 40,000 m

**05.018 Ummantelung Rohr DN 65**
wie zuvor beschrieben, jedoch für Rohr

DN 65
Menge: 8,000 m

**05.019 Ummantelung Rohr DN 80**
wie zuvor beschrieben, jedoch für Rohr

DN 80
Menge: 1,000 m

**05.020 Ummantelung Bogen DN 12 - 20**
wie zuvor beschrieben, jedoch für Rohrbogen

DN 12 - 20, alle Winkelgrade
Menge: 10,000 St

**05.021 Ummantelung Bogen DN 25 - 32**
wie zuvor beschrieben, jedoch für Rohrbogen

DN 25 - 32, alle Winkelgrade
Menge: 14,000 St

**05.022 Ummantelung Bogen DN 40**
wie zuvor beschrieben, jedoch für Rohrbogen

DN 40, alle Winkelgrade
Menge: 20,000 St

**05.023 Ummantelung Bogen DN 65**
wie zuvor beschrieben, jedoch für Rohrbogen

DN 65, alle Winkelgrade
Menge: 6,000 St

**05.024 Stahlblechmantel, d bis 160mm**
Blechmantel in feuerverzinkter Ausführung mit
Schutzlackversiegelung als Schutzmantel für
Rohrisolierung im Aussenbereich, mit Verbindungssicke.
Blechdicke mind. 0,8mm
vorgebohrte Schraubenlöcher.

Verwendung für Heizungsleitungen auf dem Flachdach.

Durchmesser: bis 160mm

Inklusive aller systemgebundenen Komponenten,
liefern und  montieren
Menge: 24,000 m

**05.025 Stahlblechmantel Bogen bis DN 160**
wie zuvor beschrieben, jedoch
für Rohrbögen, T-Stücke, Reduzierungen, etc
Nennweite: bis DN 160
Alle Winkelgrade
Menge: 8,000 St.
Zuordnung: 422 KatKgr

**05.026 Stahlblechmantel Abzweig bis DN 160**
wie zuvor beschrieben, jedoch
für Abzeige
Nennweite: bis DN 160
Alle Winkelgrade
Menge: 2,000 St.
Zuordnung: 422 KatKgr

**05.027 Stahlblechmantel Armaturen bis DN 160**
wie zuvor beschrieben, jedoch
für Armaturen, Umwälzpumpe
Nennweite: bis DN 160
Menge: 2,000 St.
Zuordnung: 422 KatKgr

**05.028 Anarbeitung Stahlblechmantel bis DN 160**
wie zuvor beschrieben, jedoch
Zulage für die Anarbeitung an Geräte- oder
Flachdachdurchführungsanschlüsse.
Nennweite: bis DN 160
Menge: 4,000 St.
Zuordnung: 422 KatKgr

**05.029 Heizband**
Selbstregelndes Heizband zum Frostschutz an
Heizungsrohrleitungen.
Verlegung unterhalb der Dämmung

Farbe Außenmantel: rot
Schutzflecht/Außenmantel: Verzinktes Kupfergeflecht,
modifiziertes Polyolefin
Nennabgabeleistung: 10W/m bei 5°C

Inkl. Befestigungsmaterial liefern montieren und
elektrisch anschliessen und in Betrieb nehmen.
Menge: 30,000 m

**05.030 Heizbandanschluss**
für zuvor beschriebene Heizband,
Heizbandanschluss bestehend aus:
1 x Temperaturfester Anschlusskasten für Netzanschluss
1 x Verbindungsgarnitur mit Stromanschluss, für 2-
Heizbänder, mit intergiertem 1,5m Stromkabel
2 x Heizband-Endanschluss, UV-beständig, mit
molekularvernetztwm Gel gefüllt
1 x Abstandshalter

Inkl. Befestigungsmaterial liefern montieren und
elektrisch anschliessen.
Menge: 2,000 St

**05.031 Elektrischer Thermostat**
für zuvor beschriebene Heizband, Regel-Thermostat mit
Rohranlegefühler mit
Meldung bei Sensorbruch und Sensorkurzschluss mit
optischer Anzeige LED

Temperaturbereich 5°C bis +15°C
Schaltstrom 16A, AC 250V
Schutzart IP 65
inkl. PTC-Sensor mit 3m Sensorkabel, verlängerbar bis
100 m

Inkl. Befestigungsmaterial liefern montieren,
elektrisch anschliessen und in Betrieb nehmen.
Menge: 2,000 St

### Bereich 06 Kernbohrung

**06.001 Kernbohrung, MW-Wand DN 200, D bis 300 mm**
Kernbohrung mit Diamantbohrgeräten in
Mauerwerkswänden, incl. abfahren und entsorgen des
Bohrkerns.
Inkl. Auffangen und Absaugen des Bohrwassers.
Bohrlochdurchmesser: bis 200 mm
Wandstärke: bis 30 cm
Abrechnung: _ / cm Bohrtiefe
Menge: 960,000 cm
Zuordnung: 342 KatKgr

**06.002 Kernbohrung, Stb-Wand DN 200, D bis 350 mm**
Kernbohrung mit Diamantbohrgeräten in Wänden und
Unterzügen aus Stahlbeton, incl. abfahren und
entsorgen des Bohrkerns, es ist mit normaler Bewehrung
zu rechnen.
Inkl. Auffangen und Absaugen des Bohrwassers.
Bohrlochdurchmesser: 200 mm
Wand-/Unterzugstärke: bis 35 cm
Abrechnung: _ / cm Bohrtiefe
Menge: 60,000 cm
Zuordnung: 342 KatKgr

**06.003 Kernbohrung, Stb.-Decke DN 200, D bis 200 mm**
Kernbohrung mit Diamantbohrgeräten in
Stahlbetondecken, incl. abfahren und entsorgen des
Bohrkerns.
Stahlschnitte der Bohrungen sind enthalten, es ist mit
normaler Bewehrung zu rechnen.
Inkl. Auffangen und Absaugen des Bohrwassers.
Bohrlochdurchmesser: bis 200 mm
Deckenstärke: bis 20 cm
Abrechnung: _ / cm Bohrtiefe
Menge: 140,000 cm
Zuordnung: 342 KatKgr

**06.004 Kernbohrung Stahlschnitte, Zulage**
Kernbohrungen in Stahlbeton, Stahlschnitte über 2 cm²,
als Zulage.
Menge: 150,000 cm2
Zuordnung: 342 KatKgr

**06.005 Kernbohrung Anfahrten**
Anfahrten als Zulage
Menge: 6,000 psch
Zuordnung: 342 KatKgr

### Bereich 07 Sonstiges

**07.001 Baustelleneinrichtung**
Baustelleneinrichtung, für Leistungen des AN.
Eingeschlossen sind die für die Dauer der
vertraglichen Leistungen erforderlichen Geräte,
Werkzeuge, Betriebsstoffe, Hilfsmittel, Gerüste
(Montagehöhe bis ca. 3,0m), Hebezeug, Abschrankungen,
Schutzgeländer, Abdeckungen, Schutzmaßnahmen an vorh.
Bausubstanz,
Beschilderung, Material-Transport zur Baumaßnahme und
zum Aufstell- bzw. Montageort, Lagerung und Einrichten
der Lagerplätze, sowie Absicherung dieser.

Baustellenräumung, für Leistungen des AN.
Eingeschlossen ist die komplette Beräumung
einschließlich Abtransport des vom AN verwendeten
Materials (Restmaterial, Müll-und Schutt des AN;
Leergebinde etc.).

Das Vorhalten eines Schuttcontainers für anfallenden
Bauschutt des AN für die gesamte Ausführungszeit, oder
täglicher Abtransport des anfallenden Bauschutts.

Materiallagerplätze sind mit der Bauleitung
abzustimmen.

Inkl. Kosten für Transport und Einbringung einschl.
Kosten für Autokran und allen zur Einbringung
benötigten Komponenten, Maschinen und Geräte.
Menge: 1,000 psch

**07.002 Außerbetriebnahme Heizungsanlage**
Außer Betrieb nehmen, Stillegen und vorbereiten zur
Demontage der gesamten Heizungsanlage, inkl. Entleeren
von Heizungswasser, Abklemmen der elektrisch
betriebener Bauteile und trennen der in Betrieb
bleibenden Fernwärme-Übergabestation vom Heizungsnetz.

Die Heizungsanlage besteht aus:

- ca. 10m  DN 65
- ca. 170m  DN 50
- ca. 130m  DN 40
- ca. 180m  DN 32
- ca. 100m  DN 25
- ca. 160m  DN 20
- ca. 70m  DN 15

Röhren- bzw. Flachheizkörpern.

1 Stk.  GL 29 - 450 x 65
9 Stk.  GL 53 - 450 x 65
5 Stk.  GL 71 - 450 x 65
5 Stk.  GL 74 - 450 x 65
6 Stk.  GL 50 - 450 x 105
4 Stk.  GL 55 - 450 x 105
15 Stk. GL 71 - 450 x 105
5 Stk.  GL 74 - 450 x 105
9 Stk.  GL 74 - 450 x 145
1 Stk.  GL 29 - 450 x 185
2 Stk.  GL 50 - 450 x 185
8 Stk.  GL 52 - 450 x 185
2 Stk.  GL 74 - 450 x 185
3 Stk. Typ 33 - 500  x 3000

Heizungs-Hauptverteiler Vorlauf und Rücklauf mit
jeweils 3 Abgängen
1 x DN 65
1 x DN 50
1 x DN 40
Menge: 1,000 psch

**07.003 Bestands-, und Revisionspläne**
Nach Fertigstellung der Anlagen hat der Auftragnehmer
Revisionspläne über die Anlagen zu fertigen und 2-
fach, farbig angelegt und 1-fach als dwg- und pdf-
Datei auf Datenträger, spätestens mit der
Schlussrechnung der Bauleitung auszuhändigen.

Ausserdem ist der Auftraggeber sofort nach
Fertigstellung, spätestens bei der Abnahme, eine
ausführliche Bedienungs- und Wartungsanweisung für die
Anlagen und die einzelnen Anlagenteile einschließlich
ausführlicher Ersatzteilliste, in 2-facher
Ausfertigung gedruckt und gebunden, sowie als pdf-
Datei auf Datenträger, auszuhändigen.

Ferner ist ein Übersichtsschemata laminiert in ca. DIN
A1
gut sichtbar im Technikraum an der Wand dauerhaft
anzubringen.

Die Revisions- und Bedienungsunterlagen beinhalten auch

die elektrischen Verdrahtungs- und Schaltpläne sowie
sämtliche Prüfprotokolle.
Menge: 1,000 psch

**07.004 Entlüften/Füllen Heizungsanlage**
Abschnittsweises Füllen und Entlüften des neu
angeschlossenen Heizungsnetzes nach den Anforderungen
der VDI 2035.
Menge: 3,000 psch
Zuordnung: 429 KatKgr

**07.005 Dichtheitsprüfung Heizung**
Druckprüfung Heizung
Vor dem Verbau der Leitungen ist eine Druckprüfung
durch-zuführen. Wasserheizungen sind mit einem Druck
zu prüfen, der dem Ansprechdruck des
Sicherheitsventils entspricht (VOB/C-DIN 18380). Für
den Prüfdruck nicht ausgelegte Armaturen und Apparate
werden erst nach der Druckprobe installiert und durch
Passstücke ersetzt. Die Prüfung kann abschnittsweise
in Prüfabschnitten erfolgen.
Druckprüfungen sind durch Protokolle mit Angabe von
Datum, anwesende Personen, wesentlichen Anlagendaten,
Prüfdruck und Dauer der Belastung zu dokumentieren.
Der Termin ist mit der Bauleitung frühzeitig
abzustimmen.
Menge: 3,000 psch
Zuordnung: 429 KatKgr

**07.006 Hydraulischer Abgleich**
Hydraulischer Abgleich des Heizungsnetzes nach
Fertigstellung der Installation, einschl. mehrmaligen
Nachregulierens, bis eine gleichmäßige Erwärmung aller
Räume unter Betriebsbedingungen sichergestellt ist.
Die Voreinstellungen und Ventileinstellungen
sind zu protokollieren und in die Revisionspläne
einzuarbeiten.
Menge: 1,000 psch

**07.007 Inbetriebnahme Heizungsanlage**
Inbetriebnahme der zuvor beschriebenen Heizungsanlage,

Leistungsumfang:
Prüfung der Zuordnung der Sensoren und Aktoren,
Messung der Anlagenkennwerte gemäß den Vorgaben im
Inbetriebnahmeprotokoll.
Prüfung der Stromaufnahme der Pumpen,
Probebetrieb aller Systemkomponenten mit Überprüfung
der Betriebsdaten und sicherheitstechnischen
Einrichtungen,
Überprüfen und Reinigen der Schmutzfänger,
Parametrierung der Regelungen,
Optimierung der Systemparameter,
Einweisung des Betreibers mit Protokollierung,
Erstellung des Inbetriebnahmeprotokolls.
Menge: 1,000 psch

**Ausführungsbeschreibung 7 -**
*Bezeichnungsschilder*
nach DIN 825, graviert, aus Kunststoff-Schichtstoff mit
weißem Grund, mit gefasten Kanten.

Beschriftung: mehrzeilig, randlos
Befestigung: Dübel mit Edelstahlschrauben

Inkl. aller systemgebundenen Komponenten
liefern und montieren

**07.008 Bezeichnungsschilder 100 x 50 mm**
wie zuvor beschrieben jedoch ca. 100x50 mm
Menge: 20,000 St

**07.009 Bezeichnungsschilder, Rohrleitung bis 3"**
Schilderträger mit Beschriftung.
Zur Befestigung an Rohrleitungen bis 3",
mit integriertem Spannband.

ca. 100x50mm

liefern, beschriften und montieren
Menge: 10,000 St

**07.010 Medienkennzeichnung nach DIN 2403**
Medienkennzeichnung nach DIN 2403 bzw. gemäß
Betriebsmittelvorschrift zur Befestigung auf der Rohrdämmung bzw. auf ungedämmtem Rohr, Beschriftung
nach Wahl des Auftraggebers.
Material: Selbstklebendes Band auf Aluminiumbasis,
Breite 100 mm, Beschriftung: Medium mit
Fließrichtungspfeil.

liefern und montieren
Menge: 20,000 St.

### Bereich 08 Stundenlohnarbeiten

**Ausführungsbeschreibung 8 -**
*Vorbemerkungen Stundenlohnarbeiten*
Die Ausführung von Stundenlohnarbeiten muss vom
Auftragnehmer vor Beginn der
Arbeiten dem Auftraggeber schriftlich angezeigt und
von letzterem genehmigt werden.
Unterbleibt die vorherige Absprache mit der
Bauleitung, so kann diese die Anerkenntnis von bereits
ausgeführten Taglohnarbeiten verweigern.
Stundelohn-Arbeitszettel müssen eindeutig erkennen
lassen:

- Vor- und Zunamen,

- Beruf,

- Lohngruppe laut Tarif,

- Arbeitsleistung nach Zeit, Ort und Dauer,

- Verbrauch an Materialien,

- Benutzung von Maschinen,

- Fuhrleistungen, incl. Nutzlast und Art der Fahrzeuge

Die vom Auftragnehmer bzw. seinem Bevollmächtigten
unterschriebenen Stundenzettel
müssen für jeden Kalendertag ausgestellt sein und sind
täglich der Bauleitung in
doppelter Ausfertigung zur Anerkenntnis vorzulegen.
Nachträglich eingereichte
Stundelohnzettel werden nicht anerkannt.

Für Material-Verrechnungssätze, die in den LV-
Positionen nicht aufgeführt sind, müssen vor Beginn
der Arbeiten genehmigte Nachtragsangebote vorliegen.

Zuschläge für Nacht-, Sonntags- und Feiertagsarbeit
sind nicht einzurechnen, sollten
solche durch Verursachung durch den AN anfallen, so
werden diese nicht vergütet,
ansonsten gelten dafür die gesetzlichen tariflichen
Bestimmungen. Während der
gesamten Montage- bzw. Bauzeit können keine
Forderungen für Extra-Anfahrten
verrechnet werden.

Mit der Unterschrift auf dem Rapportzettel wird von
der Bauleitung nur bestätigt, dass die Arbeiten
ausgeführt wurden und die Anzahl der Stunden korrekt
ist. Eine Anerkennung dem Grund nach kann nur durch
den AG erfolgen.

**08.001 Obermonteur**
*** Stundenlohnarbeiten
Lohngruppe 7
Menge: 5,000 Std
Zuordnung: 429 KatKgr

**08.002 Selbstständiger Monteur**
*** Stundenlohnarbeiten
Lohngruppe 6
Menge: 5,000 Std

**08.003 Monteur**
*** Stundenlohnarbeiten
Lohngruppe 4
Menge: 5,000 Std

USt %: 19,00
